# BIZ Hayn Energetische Sanierung
Angebotsaufforderung (GAEB DA XML 3.3, DA83)
Projekt: 2025
Währung: EUR
Vergabeart: Beschränkte Ausschreibung
Eröffnung: 10.04.2026 10:00:00
Ende der Zuschlagsfrist: 30.04.2026
Ausführungsbeginn: 10.05.2026
Ausführungsende: 30.10.2026
Erstellt mit: GXML Toolbox V3.3 R20220330, ORCA AVA 26.0.6 26.00.06, 08.04.2026

## Allgemeine - gewerkeübergreifende - Vorbemerkungen
Allgemeine - gewerkeübergreifende - Vorbemerkungen

1. Abgeschlossen wird ein Bauvertrag zur Gebäudeautomation
einschließlich zugehöriger Elektroinstallationsarbeiten.
2. Bestandteil der vereinbarten Einheitspreise sind
die Kosten für die zur Fertigstellung der Leistungen
erforderlichen technischen Bearbeitungen,
Planungsunterlagen, Ausführungsunterlagen, Baustoffe,
Hilfsmittel, An- und Abfuhr aller Materialien, Werkzeuge,
Fracht-, Fahr- und Wegegelder aller Art sowie die Bauaufsicht.
Wenn in der LV-Positionsbeschreibung nicht anders
beschrieben, gilt Lieferung und Montage als vereinbart.
3. Die TK fragt in LV-Positionen ggf. Einträge zu den
angebotenen Produkten ab. Dies ist in den betroffenen
LV-Positionen kenntlich gemacht.
Des Weiteren fragt die TK ggf. in LV-Positionen bestimmte
"Produkte der Planung" (= Hersteller/Typen) ab, jeweils
kenntlich gemacht mit dem Hinweis "oder gleichwertig".
Diese Angaben zu den "Produkten der Planung" stellen
die Grundlage der Planung dar und dienen der
Verdeutlichung der von der TK geforderten Qualität
an die zu verwendenden Produkte ("Qualitätsbeispiel").
Wird ein anderes Produkt als das "Produkt der Planung"
angeboten, muss dieses namentlich benannt werden
und gleichwertig sein. Alternativprodukte sind dann
gleichwertig, wenn sie in optischer, funktionaler,
qualitativer und technischer Sicht den von der TK
als Qualitätsbeispiel genannten "Fabrikaten der Planung"
entsprechen.
Der Nachweis zur Gleichwertigkeit muss vom
Auftragnehmer (AN) erbracht werden
(amtliche Nachweise; sonstige Produktnachweise /
Klassifizierungsberichte) und ist auf Verlangen der
TK vorzuweisen.
Sofern kein Alternativprodukt angegeben wurde, gilt
das von der TK als Qualitätsbeispiel ausgeschriebene
"Produkt der Planung" als angeboten.
4. Der AN liefert eine umfassende Qualitätsdokumentation
mit Prüfzeugnissen und Unbedenklichkeitszertifikaten
für alle zur Ausführung und Verarbeitung kommenden
Materialien.
5. Das Einrichten von Aufenthalts- und Lagerräumen
innerhalb des Gebäudes ist mit der TK abzustimmen.
Flure und Rettungswege müssen aus Sicherheitsgründen
frei gehalten werden.
6. Alle bei der TK eingesetzten Geräte müssen sicher
und funktionsfähig sein und mit dem gültigen Prüfsiegel
einer Kleingeräteprüfung nach den Technischen Regeln
für Betriebssicherheit (TRBS) versehen sein.
Es muss sichergestellt werden, dass das TK-Stromnetz
nur mit ausdrücklicher Zustimmung der TK genutzt wird
und Störungen innerhalb des Netzes ausgeschlossen
werden können.
7. Die Durchführung der Arbeiten erfolgt im laufenden
Geschäftsbetrieb. Stark lärmende Arbeiten sind außerhalb
der Kernzeit von montags bis freitags (9:00 -15:00 Uhr)
durchzuführen und sind mit der TK zu koordinieren.
Bei Arbeiten im laufenden Betrieb haben sich die
Mitarbeitenden des AN ruhig und unauffällig zu verhalten.
Die o.g. Zeiten können durch die TK zeitweise
eingeschränkt werden.
8. Arbeiten an vorhandenen Wärme- oder Kälteisolierungen
aus künstlichen Mineralwollstoffen dürfen nur nach
Rücksprache mit der TK ausgeführt werden.
9. Für sämtliche Abbruch-, Sanierungs- und
Instandhaltungsarbeiten mit Mineralwolle sind die V
Vorgaben der TRGS 521 "Abbruch-, Sanierungs- und
Instandhaltungsarbeiten mit alter Mineralwolle" einzuhalten.
Nach Abschluss der Arbeiten ist eine Bauendreinigung
durchzuführen. Das bedeutet Teppiche und unebene
Oberflächen sind mit einem mit Industriestaubsauger
(Kategorie M) zu saugen und glatte Oberflächen
sind feucht zu wischen.
Der AN wird verpflichtet, der TK die Entsorgungsnachweise
nach Abfallschlüssel (AVV) 17 06 03* im Bedarfsfall
nach vorheriger Aufforderung vorzulegen.
Alle Restmaterialien werden Eigentum des AN.
Die Entsorgung der alten mineralwollhaltigen Abfälle
ist in die Einheitspreise mit einzukalkulieren.
10. Der AN stattet seine Mitarbeiter mit dem Einsatzzweck
angepasster Berufskleidung aus. Auf der Berufskleidung
muss das Firmenlogo des AN vorhanden sein.

ALLGEMEINE VORBEMERKUNGEN

Allgemeine Angaben zum Bauvorhaben.

Die Arbeiten sind unter Rücksichtnahme
während des laufenden Betriebes auszuführen!
Eine Grundversorgung des Bildungszentrums
muss zu jeder Zeit gewährleistet werden !

Die Arbeiten sind überwiegend im Erdgeschoss,
1.Obergeschoss und Untergeschoss auszuführen.
Die Technikebenebefindet sich im Untergeschoss
und ist über ein Treppenhaus erreichbar.
Über dieses Treppenhaus müssen alle Komponenten
transportiert werden. Das Treppenhaus ist durch eine
Tür aus dem Aussenbereich zugänglich. Die Türbreiten
und die geringe Deckenhöhe im Untergeschoss
sind zu beachten.
Die Einbringung ist im Angebot zu berücksichtigen.

Lager- und Arbeitsplätze

Lager- und Arbeitsplätze stehen nur begrenzt
zur Verfügung. Diese werden von der örtlichen
Bauleitung zugewiesen.
Die eigene Baustelleinrichtung des AN ist mit
der Bauleitung abzustimmen.
Die Festlegung ist verbindlich einzuhalten.
Beabsichtigt der AN, von den Festlegungen
abzuweichen,hat er die Zustimmung der
Bauleitung einzuholen.

Bezüglich Teilnahme an wöchentlichen
Baubesprechungen wird auf §10 lt. Vertrag
hingewiesen.

Das Parken von Firmenfahrzeugen ist nur auf den
mit dem AG abgestimmten Flächen gestattet.
Bei allen auszuführenden Arbeiten sind die
Arbeitsschutz- und Unfallverhütungsvorschriften
und sonstigen technischen Vorschriften unbedingt
einzuhalten und vom Bauleiter zu kontrollieren.

Alle Auftragnehmer sind verpflichtet ihre
Arbeitsstätten täglich in einem sauberen,
aufgeräumten und gesicherten Zustand
vorzuhalten bzw. zu verlassen.

Eventuelle Beschädigungen an den Außenanlagen
bzw. Verschmutzungen der Zufahrtsstraßen sind
unverzüglich zu beseitigen. Fahrspuren durch
Fahrzeuge o. ä. sind wieder einzuebnen.
Bei Vernachlässigung oder Zuwiderhandlung
behält sich die Bauleitung vor, eine Fremdfirma zu
beauftragen und alle entstehenden Kosten nach
billigem Ermessen auf die Verursacher umzulegen.

Baustelleneinrichtung

Die firmeninterne Baustelleneinrichtung für das Los
ist Bestandteil des Leistungsverzeichnisses.
Lagerflächen stehen im Gebäude zur Verfügung
und werden durch die Bauleitung zugewiesen.
Im Bereich des Wohnflügels 2 ist ein Baustellen-WC,
im Aussenbereich vorhanden.

Hinsichtlich Regelungen zum Bautagebuch,
zu Baubesprechungen und weiteren Pflichten des AN
wird auch auf § 10 des Hauptvertrags verwiesen.

Hinweis Demontage
Grundsätzlich besteht für die zu entsorgenden bzw.
zu beseitigenden Materialien eine Andienungspflicht auf
der regionalen Deponie. Die ordnungsgemäße
Entsorgung ist durch Vorlage des Wiegescheins
mit Angabe des Deponiestandorts / der Entsorgungsstelle
zu dokumentieren und der Bauleitung vorzulegen.

ALLGEMEINES

Der AN erhält mit dem Auftrag einen Erlaubnisschein
für Schweiß-, Brennschneid-, Löt-, Auftau- und Trennschleifarbeiten, auf dem er bestätigt, dass
entsprechende Vorsichtsmaßnahmen beachtet werden.
Der Erlaubnisschein ist ergänzend auszufüllen, zu
unterschreiben und mit der Auftragssbestätigung dem AG
zurückzusenden.

Der AG ist berechtigt, Teile der Anlage vorzeitig in
Benutzung zu nehmen. Diese vorzeitige Benutzung und
Inbetriebnahme einzelner Teile gilt nicht als Abnahme
und löst Rechtsfolgen (Übergang der Gefahr und Beginn
der Gewährleistung) nicht aus.

Die Inbetriebnahme, Einregulierung und Funktionprüfung
hat in Anwesenheit der örtlichen Bauleitung und des AG
zu erfolgen. Die Kosten hierfür sind in die Einheitspreise
mit einzukalkulieren.

Die Arbeiten sind in einem Gebäude in Nutzung
durchzuführen. Aus Gründen der Betriebssicherung
sind nachfolgende Regelungen und Bedingungen
zu beachten bzw. zu erfüllen:

a) Die in der Betriebsstelle tätige Firma hat einen
  Verantwortlichen für die Baustelle zu benennen.

b) Dieser übernimmt die Verantwortung für alle Be-
  diensteten der Firma, die an der Baustelle
  eingesetzt sind.

c) Der Verantwortliche hat dafür zu sorgen, daß die
  Sicherheitsvorschriften (Verschließen der Türen
  und Fenster nach Arbeitsbeendigung,
  Verschlossenhalten während des Tages, nur Betreten
  der erforderlichen Räume usw.) eingehalten werden.

d) Die Firma hat dem AG und dem bauleitenden Büro die
  Arbeitszeit vorher mitzuteilen. Die Arbeitszeiten werden
  durch den Auftraggeber bekanntgegeben, um den
  Betrieb der Einrichtung weiter zu gewährleisten. Die
  vereinbarten Arbeitszeiten entnehmen Sie den
  Anlagen.
  Darüber hinausgehende Abstimmungen sind zu führen
  und der Bauleitung bekannt zu geben.

TECHNISCHE VORBEMERKUNGEN

Ausführung der Anlage

1.  Sämtliche Rohrbefestigungen sind durch eine schalldämmende Einlage zwischen Rohr und Rohrschelle
  gegen Geräusch- und Wärmeübertragung nach
  DIN 4109 zu isolieren.

2.  Sämtliche durch Wände und Decke führende Rohre
  sind zu isolieren, zwischen Brandabschnitten sind
  die Rohrleitungen mit feuersicherer Mineralwolle
  gem. DIN 4102, Brandschutz im Hochbau, zu umhüllen.
  Die Mineralwolle ist nicht brennbar, wasserabweisend und temperaturbeständig bis > gleich 1000
  Grad C.

3.  Die Rohrleitungen sind so zu verlegen, daß sie
  getrennt isoliert werden können. Die Schächte werden
  mit einer Einblasdämmung verfüllt.

4.  Für die Befestigung von Konsolen, Halter, Schellen
  usw. dürfen keine Schussbolzen verwendet werden.
  Gips als Befestigungsmaterial ist nicht zugelassen.

5.  Bei der Montage ist zu beachten, daß nur Schlitze,
  Durchbrüche usw. benutzt werden, die für die
  entsprechenden Gewerke vorgesehen sind.
  Nimmt der Bieter darauf keine Rücksicht, geht die
  Entfernung und Neuverlegung zu seinen Lasten.

6.  Die Aussparungen für den Einbau der Einrichtungen
  werden bauseitig hergestellt, es sei denn, sie sind
  im LV besonders erwähnt. Das Stemmen von kleineren
  Durchbrüchen und Schlitzen sowie das Erweitern von
  Durchbrüchen um ca. 5 cm gehört zu den Leistungen
  des Auftragnehmers und wird nicht gesondert vergütet.

7.  Wenn nichts anderes vermerkt ist, verstehen sich die
  ausgeschriebenen Leistungen einschließlich der Lieferung
  aller für diese Leistung erforderlichen Materialien
  sowie der kompletten fachgerechten
  Montage bzw. dem Einbau gemäß den
  Herstellerrichtlinien und den gültigen DIN -
  Vorschriften bzw. den anerkannten Regeln der Technik,
  sowie den einschlägigen technischen Bestimmungen.

8.  Farbgebung für Rohrleitungen nach DIN.

9.  Fracht und Anfuhr der aufgeführten Materialien
  und Werkzeuge frei Baustelle sowie Rücktransport
  der Werkzeuge und des Restmaterials.

10.  Endgültige hydraulische Berechnung.

11.  Aufstellung der erforderlichen Montagegerüste.

12.  Ausspülung und Druckprobe der Rohrnetze.

13.  Montageüberwachung durch einen Fachingenieur.

14.  Der bei den Arbeiten entstehende Abfall bzw. Müll
  .ist vollständig nach den gesetzlichen und örtlichen
  Bestimmungen zu entsorgen. Die Baustelle ist täglich
  in einem ordnungsgemäßen, aufgeräumten und
  sauberen Zustand zu verlassen.

15.  Alle bereits eingebauten Teile sind durch geeignete
  .Maßnahmen zu schützen. Sofern dafür keine
  .gesonderten Positionen aufgeführt sind, ist dies
  .in die jeweiligen EPs nach Wahl des Auftragnehmers
  .mit einzukalkulieren.

16.  Alle im LV aufgeführten Massen sind unverbindlich
  .und gelten gegen Nachweis der tatsächlich ausgeführten
  .Leistung.
  .Die im Leistungsverzeichnis aufgeführten Maße
  .sind Richtmaße.
  .Alle Maße sind am Bau durch den AN zu prüfen!

17.  Alle verwendeten Materialien müssen untereinander
  .gut verträglich sein. Systemvermischungen sind
  .weitestgehend auszuschließen

Gebäudeautomation / Elektrotechnik

Besondere Vorbemerkungen:
Der Auftragnehmer muss ein Solutionpartner
der Firma Siemens sein. Dies hat er durch ein Zertifikat
mit der Abgabe des Angebotes nachzuweisen.

Technische Vorbemerkungen

1. Der Auftragnehmer ist verpflichtet sich, vor
Ausführungsbeginn mit dem zuständigen VNB
bezüglich besonderer Ausführungsbestimmungen
in Verbindung zu setzen. Bei der Ausführung sind
unbedingt die gültigen Vorschriften des
zuständigen VNB, des VDE sowie FTZ und DIN Vorschriften
zu beachten. Der Auftragnehmer trägt die alleinige
Verantwortung für die Beachtung der Vorschriften.

2. Der Auftragnehmer ist verpflichtet, die ihm zur
Verfügung gestellten Unterlagen vor Ausführung
gewissenhaft zu überprüfen und die Bauleitung
auf evtl. Fehler anzusprechen. Unterbleibt dieses,
so ist der Ausführende selbst für evtl. Fehler
verantwortlich, und kann sich nicht auf die Bauleitung
oder Fachplanung berufen. Dem Auftragnehmer
werden Ausführungspläne zur Verfügung gestellt.
Die Erstellung der Montageplanung obliegt dem
ausführenden Unternehmen. Die Pläne sind
rechtzeitig der Bauleitung vorzulegen und genehmigen
zu lassen. Der Auftragnehmer hat alle Maße,
Durchbrüche, Leitungswege, Transportwege,
Querschnitte usw. eigenverantwortlich zu überprüfen
und übernimmt das Risiko evtl. Differenzen.

2.1 Weiterhin gehört zur Montageplanung die
verantwortliche Prüfung der Ausführungsplanung
(VOB/C 3.1.3), die Koordinierung der Montageplanung
mit den anderen Gewerken, die Abstimmung der
Planung auf den aktuellsten Planstand der Architekten,
selbständiges Anfordern der Daten und Schnittstellen
von anderen Gewerken, welche die Leistung des
Auftragnehmers beeinflussen können.

2.2 Folgende Unterlagen sind unaufgefordert an die
Bauüberwachung/das Ingenieurbüro je 2-fach
zu übergeben und zusätzlich in digitaler Form (pdf):

-Querschnittsberechnungen
-Kabellisten
-Spannungsverlustberechnungen
-Erderberechnungen
-Fabrikatslisten
-Stromlaufpläne
-Klemmenpläne
-Sicherungsgrößen

3. Es dürfen nur erstklassige Materialien
verwendet werden. Diese müssen den o.g.
Vorschriften entsprechen. Auf Wunsch der
Bauleitung sind Materialien zu bemustern und
dürfen dann erst nach erteilter Genehmigung
benutzt werden. Bei dem zum Einbau
vorgesehenen Material muß durch Prägung bzw.
Kennfaden das VDE-Zeichen nachgewiesen sein

4. Die Leistungen sind betriebsfertig und
gebrauchsfertig anzubieten. Alle zum reibungslosen
Betrieb und zum einheitlichen Verständnis
erforderlichen zusätzlichen Leistungen,
Kennzeichnungen sowie die erforderlichen
Schutzmaßnahmen, auch wenn nicht ausdrücklich
in der Leistungsbeschreibung festgelegt,
sind in den Einheitspreisen abgegolten. Spätere
Nachforderungen können nicht anerkannt werden.

5. Vor der Inbetriebnahme sind die Anlagen
auf Funktion der Schutzmaßnahmen und des
Isolationszustandes nach VDE 0100 Teil 610
und VDE 0829/E50090 zu prüfen. Über die Prüfung
ist ein Protokoll anzufertigen.

6. Im Rahmen der Inbetriebnahme ist der
Nutzer oder sein Vertreter (mindestens 3 Personen)
ausführlich in die Funktionen aller Anlagenteile
einzuweisen. Die Einweisung ist schriftlich
bestätigen zu lassen. Auf Wunsch ist bei komplexen
Anlagen ohne Kosten für den AG eine weitere
Einweisung durchzuführen.

7. Bei der Inbetriebnahme der Anlage sind
den Benutzern der Anlage folgende Unterlagen
auszuhändigen:

- Betriebsanleitungen für besondere Geräte bzw. Anlagen / 1 x Papier+1 x digital (pdf),
- Installationspläne der Anlage / 1 x Papier+1 x digital (dwg+pdf),
- Anlagenbeschreibung einschl. Ablauf und Funktionsbeschreibungen / 1 x Papier+1 x digital (pdf),
- Übersichtspläne / 1 x Papier+1 x digital (dwg+pdf),
- Verteilungspläne / 1 x Papier+1 x digital (dxf+pdf),
- Montagepläne und Aufbaupläne / 1 x Papier+1 x digital (dwg+pdf),
- Wartungspläne der Geräte bzw. Aggregate / 1 x Papier+1 x digital (pdf),
- Aufstellung über Fabrikate u. Typen der eingebauten Geräte in Verteilungen, Schalter u. Steckdosen, Beleuchtungskörper, Geräte, Aggregate usw. / 1 x Papier+1 x digital (pdf),
- Abnahmeprotokolle mit den Prüfergebnissen der ges. elektrischen Anlage / 1 x Papier+1 x digital (pdf),
- Bescheinigung über die sachgemäße Ausführung / 1 x Papier+1 x digital (pdf),
- Protokoll der Sachkundigenabnahme / 1 x Papier+1 x digital (pdf),
- Prüf- und Zulassungsbescheinigung / 1 x Papier+1 x digital (pdf),
- Genehmigungs- und Prüfungsanträge / 1 x Papier+1 x digital (pdf)

8. In den Angebotspreisen müssen enthalten sein:
- die Ausführung von Mauer- bzw. Deckendurchbrüchen,
bis 10x10 cm soweit nicht anders angegeben,
(Rücksprache mit der Bauleitung)
- die erforderlichen Befestigungsmaterialien wie
Nagelschellen, Schellen, Schrauben, Dübel, Deckenhaken,
Stahlnägel, Muffen, Gips, Zement usw.
- erforderliches Isolier- und Anschlußmaterial,
wie Kabelverschraubungen, Dichtungsnippel, Kabelschuhe,
Isolierband, Lüsterklemmen usw.
- der Verschnitt an Rohren, Leitungen und dergleichen

9. Alle Installationsgeräte, Abzweigdosen, Leuchten
usw. sind mit gravierten Bezeichnungsschildern
zu versehen, aus denen die zugehörige Unterverteilung
und Stromkreisnummer hervorgeht. Abzweigdosen
sind immer auf dem Gehäuseboden und außen
sichtbar zu kennzeichnen.

10. Für jede Installationsart ist nur Material eines
Fabrikates und eines Types zu verwenden.
Werden die Arbeiten eines Bauvorhabens an
mehrere Firmen vergeben, so werden vor Beginn
der Montagearbeiten gemeinsam mit der Bauleitung
die zu verwendenden Typen und Fabrikate festgelegt.

11. Die Leistungen sind nach Angabe und
Aufforderung abschnittsweise, falls im Interesse des
Auftraggebers erforderlich, mit angemessener
Unterbrechung, Hand in Hand mit anderen Handwerkern,
Bau- oder Lieferfirmen auszuführen.

12. Verlegung von Leitungen:
NYM-Leitungen u.P.:
Fräsen eines Mauerschlitzes,
verlegen der Leitungen im Schlitz,
Befestigung mit Iso-Nagelschellen,
isolierten Montageband o.ä.

NYM-Leitungen a.P.:
In Kupa-Rohr mit Schnappschellen,
jeweils pro Rohr eine Leitung.
Auf Kabelleitern mit Bügelschellen.

NYM-Leitung in abgehängten Decken:
Je Meter 2 Schellen oder Befestigungspunkte
z.B. mit OBO Kabelklammern 2032 o.ä.;
Nachinstallation muß jederzeit möglich sein
(keine Drahtschlaufen u.ä.)

NYM-Leitung in Rohren,Kanälen u. Kabelrinnen:
Ohne besondere Befestigung, nur geordnet.

NYY-Erdkabel in Kabelgräben:
Geradlinig verlegen, Abdeckhauben,
Sandschicht, Warnband.

Bei der Auswahl der Leitungsquerschnitte
wird auf die VDE Vorschrift VDE 0100 Teil 520
hingewiesen mit einem maximalen Spannungsfall
von 4 % vom Hausanschluß bis zum Verbraucher.
Weiterhin wird ausdrücklich auf die Berücksichtigung
der Umrechnungsfaktoren VDE 0298 Teil 4 hingewiesen.

13. Bei gemeinsamer Verlegung von Kabel bzw.
Leitungen für Fernmeldeanlagen und Starkstromanlagen
ist die VDE-Vorschrift 0800 Paragr. 17
besonders zu beachten (Sicherheitsabstand).

14. Es ist darauf zu achten, dass Stark- und
Schwachstromleitungen grundsätzlich getrennt
in Mauerschlitzen zu verlegen sind.

15. Das Leitungs- bzw. Leerrohrnetz darf nur in
senkrechter bzw. waagrechter Verlegungsart
ausgeführt werden.

16. Der Auftragnehmer ist verpflichtet, die Trassenführung
vor der Montage mit der Bauleitung abzustimmen.

17. Die Kabelpritschen sind den VDE-Vorschriften
entsprechend zu erden. Die Kabelwannen-Stoßverbindungen
sind leitend miteinander zu verbinden. Dabei ist ein
Potentialausgleichsleiter ungeschnitten von den
Potentialausgleichsschienen in den Trassen mit zu führen
und an jeder Trassenunterbrechung
(damit sind nicht die Stoßverbindungen gemeint)
neu anzuschließen. Die reine Überbrückung von
Unterbrechungen ist nicht gestattet.

18. Bei Kabelrinnendurchführungen durch Bauteile
mit Brandschutzfunktion sind zur Vermeidung von
mechanischen Belastungen auf das Brandschott
vor und hinter den Brandschottungen unmittelbar an
der Schottung Abstand max. 20 cm sowie im Abstand
von ca. 1,2 m zusätzliche mechanische Befestigungen
in der Befestigungsqualität mit Prüfzeugnis
gem. DIN 4102 F90 vorzusehen.

19. Für die Befestigung der Verteilungen, Geräte,
Leuchten, Kabel und Kabelbahnen etc. sind evtl.
Hilfskonstruktionen sowie Befestigungsmaterial
mitzuliefern und zu kalkulieren.

20. Für Leitern und fahrbare Gerüste bis
zu 10 Metern Höhe hat der Auftragnehmer zu sorgen.
Für die Dauer der Montagearbeiten übernimmt der A
uftragnehmer die Verantwortung für die
funktionsgerechte Beschaffenheit der Gerüste.
Die Stellung der Gerüste usw. ist mit den Einheitspreisen
abgegolten.

21.0 Verteilungen / GA Schaltschränke
21.1 In jeder Klemme darf am Abgang nur ein
Draht angeschlossen werden.

21.2 Klemmleisten müssen gut zugänglich sein,
bei Steuerleitungen sind für Reserveadern
entsprechende Reserveklemmen vorzusehen.

21.3 Die Verdrahtungsfarben sind vor der Montage
abzustimmen.

21.4 Werden in einer Anlage z.B. Verriegelungen
anderer Anlagenteile vorgenommen, so daß
Fremdspannungen auch bei ausgeschaltetem
Einspeiseschalter anstehen können, so ist dies
durch ein Warnschild in der Nähe des Hauptschalters
kenntlich zu machen. Fremdspannung führende
Adern sind außerdem durch eine besondere
Farbe zu kennzeichnen. Klemmen für Fremd- oder
Kleinspannungen sind separat anzuordnen und
entsprechend zu kennzeichnen.
Dies gilt auch für Anschlußpunkte von Störmeldungen.

21.5 Bei der Ausführung der Schaltschränke ist
darauf zu achten, daß die von den Schaltgeräten
entwickelte Wärme abgeführt wird, ggf. mit
Fremdbelüftung. Vor Montagebeginn sind
Wärmelastberechnungen vorzulegen.

21.6 Der Farbton von Maschinen und
Schaltschränken bzw. Verteilungen ist vom A
uftragnehmer rechtzeitig bei der Bauleitung zu erfragen.

21.7 Die Beschriftung der Verteilung hat mit gravierten
Schildern mit Angabe der Stromkreisnummer
zu erfolgen. Die Schilder sind mit Schrauben oder
Kunststoffnieten zu befestigen. Alle Zu- und
Abgangsleitungen sind mit gedruckten
Kabelbezeichnungsschildern zu kennzeichnen.
In den Türen der Verteiler sind in Klarsichthüllen
eingelegte Legenden mit Stromkreisnummern und
Zielbezeichnung mit Art des Stromkreises und
Raumbezeichnung dauerhaft einzukleben.
Weiterhin ist ein Schaltbild und Aufbaubild der
Unterverteilung sowie der zugehörige
Gebäudegrundriß in einer stabilen Schaltplantasche
zu deponieren. In Verteilungen eingebaute
Bediengeräte wie Schaltuhren, Wahlschalter,
Dämmerungsschalter u.ä. sind mit
Klartextbeschriftungsschildern mit Angabe der
Funktion und Bedienung zu beschriften.
Außen auf Türen von Verteilungen sind diese
mit Resopalschildern ca. 15x10 cm groß mit
Angabe der Verteilernummer, des
Versorgungsbereiches sowie woher die Verteilung
versorgt wird, zu kennzeichnen.

22. Nebenleistungen
Folgende Leistungen sind über die bereits
in VOB Teil C erfaßten Nebenleistungen hinaus
Bestandteil der vertraglichen Leistung
und in die Einheitspreise einzukalkulieren,
sofern sie nicht im Leistungsverzeichnis
als gesonderte Position aufgeführt sind:

22.1 Erstellung eines Montageablaufplanes
(Terminplanes) der technischen Gewerke,
der die zeitliche Abhängigkeit der Montage unter
den einzelnen Gewerken aufzeigt und regelt.
Grundlage zur Erstellung des Montageablaufplanes
ist der Gesamtterminplan des Architekten
und die in diesem vorgegebenen Ausführungsfristen.

22.2 Erstellen und liefern von Montagezeichnungen,
Schlitz-und Durchbruch-, Leerrohr-Schalt- und
Stromlaufplänen, Revisionsunterlagen,
Bedienungs- und Wartungsanweisungen,
Funktions-, Bezeichnungs- und Hinweisschildern
sowie eines Funktionsschemas für jede Zentrale.

22.3 Erstellen der Antragsunterlagen für behördliche
Genehmigungs- und sonstige Abnahmeverfahren.
Gebühren für behördlich vorgeschriebene
Abnahmeprüfungen werden vom Bauherrn nach
Vorlage der Originalrechnung übernommen,
soweit dies in der Textbeschreibung nicht anders
erwähnt ist. Weiterhin sind alle notwendigen
Beantragungen und technischen Abklärungen
mit dem Elektroversorger (VNB), Telekom,
BK-Netzbetreiber usw. durchzuführen.

22.4 Der vom AN benannte Fachbauleiter hat
an allen Baubesprechungen und Abstimmungsgesprächen
teilzunehmen. Ausnahmen sind vorher mit der
Fachbauüberwachung abzustimmen.
Der Austausch des Fachbauleiters und/oder des
Obermonteurs darf nur nach Genehmigung der
Bauleitung erfolgen.

22.5 Das Vorhalten von Aufenthalts- und Lagerräumen,
wenn der Auftraggeber Räume, die leicht verschließbar
gemacht werden können, nicht zur Verfügung stellt.

22.6 Umlagern von Materialien nach
Anweisung der Bauüberwachung.

22.7 Bemusterung von Anlagenteilen.

22.8 Lieferung der für Inbetriebnahme und
Probebetrieb notwendigen Betriebsstoffe und Meßgeräte.

22.9 Eigenverantwortliche Inbetriebnahme,
Betreibung und Überwachung der vom
Auftragnehmer erstellten Anlagen und -teile,
während Probebetrieb, Einregulierung und Abnahme.

23. Entsorgung/Umweltschutz Die Entsorgung
von Produktions- und Montageabfällen, sowie
demontierter Stoffe oder Bauteile erfolgt nach
den gesetzlichen Vorschriften und den
Instandhaltungs-Informationen der VDMA, Frankfurt.
Gesetzlich vorgeschriebene Entsorgungsnachweise
sind unaufgefordert vorzulegen. Entstehende
Entsorgungskosten sind mit den Angebotspreisen
abgegolten. Soweit die Entsorgung und
Baureinigung nicht eigenständig vorgenommen wird,
werden die Kosten zu Lasten des Auftragnehmers umgelegt.

24. Allgemein Beabsichtigt der Auftragnehmer
andere als die angefragten Materialien einzusetzen,
so hat er den Nachweis der Gleichwertigkeit zu erbringen.
Ist der Nachweis strittig, so gilt er als nicht erbracht,
es ist dann das vom Auftraggeber/Fachplaner
vorgeschlagene Fabrikat zu liefern.

## Gebäudeautomation, technische Vorschriften, besondere Vorschriften
Gebäudeautomation

Technische Vorschriften
besondere Vorschriften

Neben den geltenden DIN- und VDE-Vorschriften
und Normen, beziehen sich die Ausführungen der
GLT/DDC-Technik des Leistungsverzeichnisses
auf die Definitionen folgender Ausarbeitungen
und sind dabei besonders zu beachten
(in der jeweils gültigen Fassung):
- VOB, Teil C
- ATV DIN 18299 Allgemeine Regelungen für
Bauarbeiten jeder Art
- ATV DIN 18386 Allgemeine technische
Vertragsbedingungen für Gebäudeautomation
- VDI 3814 Gebäudeleittechnik/Gebäudeautomation
- EN ISO 16484 GA
- VDE 0100 Bestimmungen für das Errichten von
Starkstromanlagen bis 1000 V
- VDE 0160 Schutz vor Netztransienten 0871,
- EMV 0875 Funkentstörung
- DIN 45140 Anschlußkennzeichnung von MSR-Geräten
- VDMA 24186 Arbeitskosten
- AMEV 2018 Wartung
- VG 95370 Elektromagnetische Verträglichkeit von und in Systemen
- AMEV 2019 Gebäudeautomation

Allgemeine Montagebedingungen

Für die Ausführung gelten die endgültigen Installationspläne,
evtl. vorhandene Montageanweisungen, das
Leistungsverzeichnis und evtl. Anschluß- und
Verdrahtungspläne von Gerätelieferanten.
Die Leistung des Auftragnehmers umfaßt sämtliche
Leistungen zur Erstellung der betriebsfertigen Anlagen,
zur Erfüllung der behördlichen Auflagen sowie zur Erfüllung
der geforderten Funktions- und Qualitätsmerkmale.
Soweit kein besonderer Hinweis erfolgt, sind alle Aggregate
bzw. Teile komplett zu liefern, einzubringen, zu montieren,
funktionsfähig und betriebssicher anzuschließen in Betrieb zu
nehmen und mit Anweisung bezüglich Handhabung und
Wartung an den Auftraggeber zu übergeben.
Alle Kosten, die sich aus den Vertragsbedingungen ergeben,
sind durch die Vertragspreise abgegolten, soweit nicht
besondere Ansätze in der Massenaufstellung enthalten sind.
Stoffe und Bauteile, die der Auftragnehmer zu liefern
hat, müssen ungebraucht und unbeschädigt sein und aus
der laufenden Produktion stammen.

Kabelverlegung

Es wird eine saubere rechtwinklige Leitungsverlegung
gefordert, auch in der Zwischendecke und Unterputz.
Bei Verlegung von Installationsrohren mit Metallmantel
müssen alle Rohrenden mit Endtüllen versehen werden.
Diese sind ordnungsgemäß anzubringen.
Eine nachträgliche Installation durch Aufschneiden und
Überschieben ist nicht zulässig.
Die vorgeschriebenen Abstände zwischen Fernmelde- und
Starkstromleitungen sind einzuhalten und getrennte
Abzweig- bzw. Klemmkästen zu verwenden. Als Leitungsweg
wird die Senkrechte und die Waagrechte vorgeschrieben.
Die Installation ist leitungssparend auszuführen. Die
Leitungen sind unter Beachtung der vorstehenden
Ausführungsbestimmungen auf kürzestem Weg zu und
zwischen den Anschlußstellen zu verlegen.
Sofern Mantelleitungen auf dem Rohfußboden verlegt
werden, sind diese mit einem Kunststoff-Panzerrohr
gegen mechanische Beschädigungen zu schützen.
In Räumen mit Aufputz-Installation und in den
Steigleitungsschächten (soweit erforderlich) werden die
Leitungen auf Abstandsschellen bzw. auf Hohlschienen
mit Reihenschellen verlegt (alle Schellen mit Schraubbefestigung,
Klebebefestigung ist nicht zugelassen).
Bei Unterputzinstallation in Montagewänden und
dergleichen werden die Leitungen in Rohre eingezogen.
Leitungen im Fußboden sind in Schutzrohren zu verlegen.
Über Rohre im Fußboden sind sofort nach Verlegung
Bestandspläne M 1:50 anzufertigen.
Sämtliches Rohrzubehör wie Muffen, Endtüllen,
Winkelstücke, T-Stücke, Pfeifen, Reduzierstücke,
Verschlußstopfen, Gewindenippel, Gegenmuttern usw. ist
in die Einheitspreise einzukalkulieren.
Stemmarbeiten sind aus statischen Gründen zur Kabeldurchführung
nicht zulässig. Hierzu sind Kernbohrungen einzubringen.
Die Installation ist brandentlastend durchzuführen,
d.h. die Rettungswege, das sind insbesondere die Flure
und Treppenhäuser, sind soweit wie möglich von
Leitungen und Installationen freizuhalten. Leitungen zu
Geräten und Anschlüssen in den Rettungswegen sind soweit
möglich und sinnvoll außerhalb der Rettungswege zu verlegen.
Für Schutz- und Leerrohre in Rettungswegen ist
Stahlpanzerrohr zu verwenden (Rohre aus Isolierstoff sind verboten).
Hinweisschilder müssen auf den Einbauort hinweisen.
Die geforderten Auflagen sind in den Montagezeichnungen besonders
auszuweisen und hierfür ist ein Genehmigungsvermerk von der jeweiligen
Bauaufsichtsbehörde bzw. Feuerwehr einzuholen und mit
dem Architekten abzustimmen.

Brandschutzmaßnahmen in Kabelkanälen und Schächten

Kabel und Leitungen für Einrichtungen, deren Betrieb
auch in Notfällen aufrecht erhalten werden muß (z. B.
berechtigte Motoren, RWA, Klappen, Sicherheitsbeleuchtung, usw.) müssen
von anderen Kabeln und Leitungen feuersicher getrennt verlegt werden.
Hierzu sind Leitungen und Trassen je nach Anforderung in
E30, E90 zu verwenden (VDE 0108 Teil 1) Insbesondere sind
die Installationen von Verbrauchern, die durch eine
Netzersatzanlage (AEV, USV) erfaßt werden, zu klären.
Bei der Kabel- und Leitungsverlegung (auch bei
Kabelkanälen und Schächten) durch brandabschnittsbegrenzende Bauteile,
wie Decken und Wände müssen diese Durchbrüche bzw. Kanäle
brandsicher verschlossen werden. Die Abdichtung ist so durchzuführen,
dass auch kein Rauch, Gas und Löschwasser durchdringen kann und ist
ordnungsgemäß zu beschriften und zu zertifizieren.
Desweiteren ist die zulässige Brandlast (VDE 0108, DIN 4102) zu
beachten.

Beschriftung und Beschilderung

Alle Feldgeräte, Schaltschränke, Leitungen und evtl.
vorhandene Zwischenverteilungen sind mit den nach VDE,
DIN und EVU erforderlichen Hinweisschilder an den
entsprechenden Stellen zu kennzeichnen.
Die Feldgerätebezeichnung enthält zumindest die Bezeichnung der Anlage,
des Bauteiles und Schaltplanes sowie die Adresse.
Die Beschriftung/Beschilderung ist mit dem Auftraggeber
und in Koordination mit den Gewerken abzustimmen.
Vorgenannte Leistungen sind in die Einheitspreise der
entsprechenden Positionen einzukalkulieren.
Handbeschriftung jeglicher Art ist nicht zulässig und kann nur
als Provisorium verwendet werden. Auf ein evtl. vorgegebenes
Kennzeichnungssystem wird im LV gesondert hingewiesen.

Die Verdrahtung in Schaltanlagen, Steuer- und
Schaltschränken ist grundsätzlich in den nachfolgenden
Farben vorzunehmen:

Allgemeine Verdrahtung:
N: blau
PE:gelb-grün
Hauptstromkreise: schwarz
Steuerstromkreise:
Wechselstrom 230 V rot
Gleichstrom 230 V dunkelblau
Wechselstrom 65 Vschwarz
Gleichstrom 65 V violett
eigensichere Leitungen blau
GLT braun
Fremdspannung orange

Eigensichere Leitungen sind in hellblau deutlich von
den übrigen Leitungen abgesetzt zu verlegen und als
Bündel mit Kennzeichnung "eigensicher Ex" zu versehen.

Meldeleuchten, Druckknöpfe

Für Leuchtenmelder und Druckknöpfe sind Farben nach
VDE 0199 zu verwenden, insbesondere:
Leuchtmelder rot: Gefahr, Alarm (z.B.Schalterfall)
gelb: Störung (z. B.Übertemperatur)
grün: normaler Betriebszustand (z.B. Netzbetrieb)
weiß: Betrieb (z. B. Geräteeingeschaltet)

Druckknöpfe
rot: Aus, Alarm
grün: Ein

Meldeleuchten sind in LED- Technik auszuführen.

Bemusterung

Der Auftragnehmer ist mit Auftragsannahme verpflichtet,
auf Anforderung alle von ihm gelieferten Teile durch
die Bauleitung vom Auftraggeber oder dessen Vertretern
kostenlos bemustern zu lassen.
Hierbei sind konkret die später eingesetztenTypen sowie
die vorgesehene Farbgebung zu verwenden.

Ablauf der Abnahme

Die Abnahme ist mindestens 14 Tage im Vorlauf durch den
AN schriftlich beim Bauherrn bzw. seinen Vertretern und
bei der Bauleitung anzuzeigen. Dabei ist die komplette
Dokumentation zu übergeben. Außerdem sind Trendplotts
von definierten Regelkreisen, die mindestens über 7 Tage
aufgezeichnet wurden, vorzulegen.
Sind im Rahmen der Auftragsvergabe entsprechende Vereinbarungen
getroffen worden, sind Teilabnahmen von in sich abgeschlossenen
Funktionsbereichen (Bauabschnitte, Zentralen, etc.) möglich.
Voraussetzung ist jedoch die vollständige Verfügbarkeit der BTA-Anlagen.

Bei den Abnahmen sind alle notwendigen Meßgeräte und
technischen Hilfsmittel (z. B. Funksprechgeräte,
Kältespray, Rauchröhrchen, Meßgeräte) durch den AN zur
Verfügung zu stellen. Desweiteren muß die Abnahme in
Koordination mit der jeweiligen Gewerkefirma erfolgen.
Die Abnahme kann bedingt durch saisonale Bedingungen
jahreszeitlich getrennt sein (Heizung/Kälte).

Die Abnahme gliedert sich in folgende Stufen:
- Sichtprüfung der vorgenommenen Installation;
- externe Abnahme durch unabhängige Prüfstellen;
- Abnahme der Gesamtanlage durch die Bauleitung und den Auftraggeber.
Externe Abnahme durch unabhängige Prüfstelle

Der Auftragnehmer verpflichtet sich, bei Erfordernis
unterstützend bei vorgenannten externen Abnahmen mit zu wirken.
Dabei festgestellte Mängel sind kostenlos zu beheben.

Inbetriebnahme

Grundsätzlich werden betriebsfertige Anlagen zugrunde gelegt.
Die Inbetriebnahme beinhaltet insbesondere die
nachfolgend aufgeführten Leistungen. Für alle Leistungen
sind entsprechende Protokolle zu führen und in die
Dokumentation zu integrieren:

Automationsstationen, Feldgeräte

- Inbetriebnahme der Automationsstationen, mit
Funktionstest Protokollausdruck der angeschlossenen
Datenpunkte (ohne Fehlerbeseitigung auf der Gewerkeseite,
soweit bauseits geliefert)
- Inbetriebnahme der Feldgeräte, soweit im Lieferumfang
enthalten.
- Funktionsprobe, Einregulierung und Optimierung
aller Regelkreise sowie Meß- und Überwachungseinrichtungen,
soweit sie zum Lieferumfang
des Auftragnehmers gehören (Optimierung
Sommer- und Winterbetrieb!) in Koordination
mit der notwendigen Gewerkefirma.
- Einstellung und Justierung der Geräte entsprechend den Sollwertangaben
des Auftraggebers bzw. der HKL-Firma (z. B. FSK, RWA).
- Laden und Testen aller zum Lieferumfang gehörenden
Anwenderprogramme.
- Praktische Einweisung des Bedienpersonals in
die Systembedienung vor Ort während der Inbetriebnahmephase.
- Erstellung eines Meß- und Übergabeprotokolles mit Angabe
der bei Abschluß der Inbetriebnahme gemessenen Ist-Werte.
- Abnahme und Übergabe des gelieferten Systems
durch detaillierten Funktionsnachweis der Datenpunkte.

Verkabelung, Schaltschränke

- Isolationsüberwachung und Erdschlußmessung;
- Messung des Schleifenwiderstandes und Nachweis der
Schutzmaßnahme nach VDE0100
- Funktionsprobe der Steuerung entsprechend
der gemäß Funktionsliste zu erfüllenden Schaltungen;
- Prüfen der angeschlossenen Antriebe (Pumpen,
Ventilatoren etc.) auf richtige Drehrichtung;
- Messen der Motor-Ist-Ströme und Erstellung
eines Meßprotokolls mit Angabe der bei Abschluß
der Inbetriebnahme gemessenen Ist- Werte;
- Einweisung des Bedienpersonals vor Ort während
der Inbetriebnahmephase.

Allgemeines

Für die regelungstechnische Steuerung und Verknüpfung der
verschiedenen Aggregate wie, HLK-Anlagen,
Kältemaschine, Rückkühler usw. ist in der Technikzentrale
eine Gebäudeautomation vorgesehen, die die
Belange der Liegenschaft nach der wirtschaftlich
notwendigen Ausstattung berücksichtigt.
Die Aggregate wie Kältemaschine und Rückkühler,
sind mit einer internen Regelung ausgerüstet.
Die Aufschaltung erfolgt über digitale / analoge Signale und / oder über eine
Buskommunikation.

Das vorgeschlagene Technikkonzept der Gebäudeautomation
hat sich an folgender Aufgabendefinition zu messen:
- Berücksichtigung eines angemessenen
Ausstattungsstandards unter Optimierung der Investitionskosten
- Flexibilität der Gebäudetechnik
- wirtschaftliche Techniklösung im Zusammenspiel
mit den technischen Gewerken
- wirtschaftliche und optimierte Betriebsführung

Aufbau und Netzwerkstruktur

Das geplante System der Gebäudeautomation besteht aus
folgenden Grundelementen:
- Feldebene konventionell
- Automatisierungsebene modular
- Netzwerkebene

Automatisierungsebene

Die DDC fasst alle Elemente der Feldebene vor Ort
zusammen und realisiert somit die notwendigen
Regel- und Steuerungsfunktionen der betriebstechnischen Anlagen.
Auf der Automationsebene werden alle Datenpunkte, die
für Steuerungs-, Reglungs- und Betriebsführung vor Ort
notwendig sind, gebündelt und mittels Softwareprogrammen
so verarbeitet, dass eine optimale Regelungs- und
Steuerungsstrategie gewährleistet wird.
Die Ausrüstung der Automationsebene besteht im
wesentlichen aus Hard- und Softwarekomponenten die für
eine zentrale Bedienung, Optimierung, Auswertung und
Überwachung zuständig ist. Die Hardwarekomponenten
setzen sich hauptsächlich aus folgenden Grundsystemen
zusammen:

Meßfühler, Tauchhülsen, Ventile inkl.
Stellantriebe, Zähleinrichtungen etc. soweit diese für
alle betriebstechnischen Anlagen benötigt werden.
Die Feldgeräte erhalten eine klassische Verkabelung vom Ort
der Installation bis zur DDC.
Leistungsteile
Für die verschiedenen Antriebe der betriebstechnischen
Anlagen werden komplette Schaltschränke mit getrennten
Steuerungs- und Leistungsteilen sowie allen erforderlichen
Verriegelungen vorgesehen. Eine Notbedienebene der
Aggregate ist vorzusehen. Ausreichend ist eine Handebene
an den DDC-Ausgangsmodulen.
Zusatzmodule signalisieren alle wichtigen Betriebsmeldungen
von Aggregaten.
Zur fernen Bedienung der Anlagen ist ein WEB-Zugriff zu realisieren.
Die Steuerung und Überwachung der gebäudetechnischen
Anlagen wird als dezentrales und Gewerke
übergreifendes Automatisierungs-Netzwerk gemäß VDI 3814
realisiert.
DDC- Controller kommunizieren über Netzwerk 1 x Ethernet
(10/ 100 MBit) und LWL- Verbindung.
Die Realisierung wird unter Leitung eines erfahrenen
Fachmannes durchgeführt, um sicher zu stellen, dass
sämtliche Schnittstellen klar abgegrenzt sind.
Der Aufbau der Automationssysteme ist modular, so dass
Erweiterungen jederzeit möglich sind.
In das System können sowohl zentrale Stationen (ISPVerteiler)
als auch dezentrale Funktionsmodule
(E/A-Module) mit eigener Intelligenz angeschlossen werden.
In den Technik-Zentralen werden die Datenpunkte zu
Informationsschwerpunkten (Schaltschränken)
zusammengefasst. Die Verkabelung der zentralen HLKSAnlagen
erfolgt jeweils von diesen Schaltschränken aus. Alle
DDC und I/O-Module inkl. der notwendigen Stromversorgung
werden grundsätzlich in diesen Schaltschränken installiert.

Für die Adressierung wird ein Benutzeradressschlüssel
erstellt bzw. zur Verfügung gestellt.

Es ist zwingend der Typ Siemens Desigo PXC 4/5/7
auf der Automationsebene zu verwenden.
Andere Hersteller sind nicht zulässig.

## Werkplanung
Werkplanung
Die Werkplanung des AN Gebäudeautomation
hat in Abstimmung und unter Berücksichtigung
der Werkplanung der anderen TGA-Gewerke zu erfolgen.
Die Werkplanung wird nicht gesondert vergütet.

## 000 KG480 Gebäudeautomation (VMS 20155657)
EP-Anteile: Lohn; Material; Gerät; Sonstiges

### Titel 01 KG481 - Automationssysteme

#### Bereich 01.01 Automationsstation

*Hinweis: Hardware*

**01.01.10 Automationsstation bis 400 DP BACnet/IP**
Automationsstation bis 400 DP BACnet/IP
Modular BACnet Rev. 1.15 B-BC
Modulare Automationsstation BACnet/IP
bis 400 physikalische DP zum Steuern,
Regeln, Überwachen und Optimieren von
betriebstechnischen Anlagen, Funktionen
nach ISO 16484-2 und VDI3814.
Geräteprofil BACnet Building Controller
(B-BC) mit gültigem Konformitätszertifikat.
Schnittstellen:
- selbstaufbauender E/A Modulbus für
  Messen, Melden, Schalten, Stellen,
  Zählen.
- 2-Port Ethernet Switch für BACnet/IP
- 4x konfigurierbare Schnittstellen für
  Modbus RTU
- Max. Anzahl Hardwaredatenpunkte über
  TXIO: 400
- Max. Anzahl Integrationsdatenpunkte
  (Modbus): 400
- Anzahl Gesamtdatenpunkte (TXIO +
  Integration): 600
Leistungsmerkmale:
- Systemfunktionen gemäss B-BC
  (Alarmierung, Zeitplanung,
  Trendfunktionen, Zugriffsschutz)
- BACnet Secure Connect
- Generischer Objekt-Viewer für lokale
  Gerätedatenpunkte über eingebettete,
  webbasierte Bedienoberfläche
- Frei programmierbar (in Anlehnung an
  den CEN-Standard 11312).
- WLAN-Verbindung für Engineering und
  Inbetriebnahme
- Cloud-Zugriff: Webfernzugriff mit ABT
  Site
- Energiereserve (Supercap) zur
  Unterstützung der Echtzeituhr (7 Tage)
- Optionale Batterie BR2032 zur
  Unterstützung der Echtzeituhr (nicht
  inklusive). Abhängig von der
  verwendeten Batterie, bis zu 10 Jahren
Gerätedaten
- Speisung AC/DC 24V
- Schutzart EN60529: Front IP 20,
  Terminal IP20
- Abmessungen (HxBxT)
  124x198x75 mm
Hersteller: Siemens
Typ  : PXC7.E400L
Menge: 2,000 St

**01.01.20 Automationsstation bis 40 DP BACnet**
Automationsstation bis 40 DP BACnet
Modulare, frei programmierbare
Automationsstation mit BACnet/SC bzw.
BACnet/IP für bis zu 40 physikalische
bzw. kommunikative DP zum
energieeffizienten, wirtschaftlichen und
sicheren Betrieb gebäudetechnischer
Systeme mit Gebäudeautomationsfunktionen
bis Automatisierungsgrad A gemäss DIN V
18599-11 und ISO 52120, konform zu GEG
mit TÜV-Zertifikat.
Cybersicherheits-Funktionen gemäss IEC
62443-4-2 SL2, mit TÜV Zertifikat.
16 Ein-/Ausgänge Onboard,
Modular erweiterbar auf bis zu
40 physikalische DP  und
40 kommunikativen DP zum Steuern,
Regeln, Überwachen und Optimieren von
betriebstechnischen Anlagen, Funktionen
nach ISO 16484-2 und VDI3814.
- BACnet Building Controller V1.20, B-BC
(BTL-Label)
- AMEV BACnet 2017, Profile AS-B
- Kommunikation konfigurierbar BACnet/IP
  oder BACnet/SC (Secure Connect).
BACnet/SC-Kommunikation:
- unter Verwendung des
  Verschlüsselungsstandards TLS1.3
- Teilnehmer Authentifizierung mit X.509
  Zertifikate
- Konfigurierbar als BACnet/SC Node
Integrierte Schnittstellen:
- integrierter 2-Port Ethernet Switch
  für kostengünstige Verkabelung
- Web-Interface zum  Beobachten, lokalem
  Bedienen und zur Inbetriebnahme
- WLAN IEEE 802.11b/g/n 2,4GHz
  aktivierbar für Service und
  Inbetriebnahme
- selbstaufbauender E/A Modulbus für
  Messen, Melden, Schalten, Stellen,
  Zählen.
- 1x konfigurierbare Schnittstellen für
  Modbus RTU oder M-Bus
- 1x Schnittstelle für  KNX/PL-Link
- Max. Anzahl Hardwaredatenpunkte
  Onboard 16
- Max. Anzahl Hardwaredatenpunkte inkl.
  Onboard 40
- Max. Anzahl Datenpunkte Modbus TCP,
  Modbus RTU oder M-Bus 40
- Max Anzahl Gesamtdatenpunkte 80
- Max Anzahl KNX/PL-Link Geräte 64
Integrierte Sicherheitsfunktionen:
- verschlüsselte Kommunikation BACnet/SC
- verschlüsselte Kommunikation zum
  Web Server (https)
- signierte Gerätefirmware
- Penetration Test und
  Bereitstellung von Sicherheitsupdates
- IEEE 802.1X Unterstützung
Leistungsmerkmale:
- Frei programmierbar (in Anlehnung an
  den CEN-Standard 11312).
- Systemfunktionen gemäss B-BC
  (Alarmierung, Zeitplanung,
  Trendfunktionen, Zugriffsschutz)
- Echtzeituhr und Datensicherung bei
  Spannungsausfall mit Supercap
- farbige LEDs für Systemdiagnose
- Automatische Netzwiederkehr
- Laden von Programmänderungen ohne
  Anlagenbetriebsunterbrechung
- Historischer Datenspeicher
- Ereignisorientierte Datenübertragung
- Hocheffizienter und flexibler
  Zugriffsschutz über vordefinierte,
  änderbare und erweiterbare
  Benutzerprofile und Benutzerrollen
- Timemaster RTC, NTP
Gerätedaten:
- Flash-ROM-Speicher zur Firmware-
  Aktualisierung
- Speisung AC 24V oder DC 24V
- EU-Konformität (CE)
- Schutzart EN60529: Front IP 30,
  Terminal IP20
- Abmessungen (HxBxT)
  124x198x71 mm
Fabrikat: Siemens
Type  : PXC4.E16-2
Menge: 1,000 St

**01.01.30 M-Bus Pegelwandler für 60 Endgeräte mit RS 485**
M-Bus Pegelwandler für 60 Endgeräte mit RS 485
Betriebsspannung: 20V .. 45V DC; 20V .. 30V AC
max. Leistungsaufnahme: 16W
M-Bus Spannung (ohne Last): 38V
max. M-Bus Ruhestrom: 90mA (60 Standardlasten)
Bus Innenwiderstand: ca. 20O
U¨berstromschwelle: 140mA
U¨bertragungsrate: RS232C 300 .. 9600 Baud
U¨bertragungsrate: RS485 300 .. 9600 Baud
U¨bertragungsrate optisch: 2400 Baud
galvanische Trennung zum M-Bus: ja
Bit Recovery: ja
Temperaturbereich: 0..55°C
Maße H x B x T: 78x70x118mm
Schutzart: IP40
Montage auf DIN-C-Schiene oder Wandmontage
Menge: 1,000 St

**01.01.40 Zusatz-Speisungsmodul**
Zusatz-Speisungsmodul
der E/A-Module und Feldgeräte
- Modulspeisung DC 24 V, 1,2 A
- Feldspeisung AC 24 V, 6A
- LED-Anzeigen zur Diagnose von
  E/A-Bus, Modul- und Feldspeisung
- Durchleitung des Bussignals
Hersteller: Siemens
Typ  : TXS1.12F10
Menge: 3,000 St

**01.01.50 Anschlussmodul E/A-Bus**
Anschlussmodul E/A-Bus
Durchleitung von Speisung und E/A-Bus
Hersteller: Siemens
Typ  : TXS1.EF10
Menge: 3,000 St

**01.01.60 Ausgangsmodul Digital 6-Kanal, Hand**
Ausgangsmodul Digital 6-Kanal, Hand
Relaisausgänge, LED-Anzeige
Lokale Vorrangbedienung nach ISO 16484-2
mit Handtasten pro Kanal, Pro Kanal
konfigurierbar für Schalten:
- Dauerkontakt 1-stufig, Umschalter
- Impulskontakt Schliesser, Öffner
- Impulskontakt Ein-Aus
- Dauerkontakt 3-stufig
- Impulskontakt 3-stufig
- Dreipunkt
- Strom AC max. 4 A ohm. 3 A induktiv
- Strom DC max. 4 A bei DC 24 V ohm.
- gemischter Betrieb 250V / 24V möglich
- Leitungslänge bis zu 1000 m
Modul-LED für Status und Diagnose,
Kanal-LEDs 3-farbig für Status und
Diagnose mit Wirksinn entsprechend E/A-
Funktion,
Klemmen kurzschlussfest bis 24 V mit
Prüfabgriffen, 4 Speisungsklemmen für
Feldgeräte,Trennklemmenfunktion mit
Direktanschluss ohne Reihenklemmen,
Trennung von Elektronik und Sockel,
freie Kanalbeschriftung möglich
Hersteller: Siemens
Typ  : TXM1.6R-M
Menge: 10,000 St

**01.01.70 Universalmodul 8-Kanal, Hand und LCD**
Universalmodul 8-Kanal, Hand und LCD
DE, ZE, AE, AA, LED-Anzeige
LCD-Display für Betriebstatus und
Diagnose sowie lokale Vorrangbedienung
nach ISO 16484-2 mit Handtasten pro
Kanal,pro Kanal konfigurierbar für
Melden, Zählen:
- potentialfreier Dauer- oder
Impulskontakt als Öffner oder
Schliesser, Speicherfunktion
- Impulskontakt bis 25 Hz
- Leitungslänge bis zu 300 m
Messen:
- hochauflösender Messeingang 15 Bit
- LG-Ni 1000 Ohm, Pt1000 Ohm
- PTC T1
- aktiver Messwert 0 - 10 VDC
Stellen:
- 0 - 10 VDC, stetig
Modul-LED für Status und Diagnose,
Kanal-LEDs für Status und
Diagnose mit Wirksinn und Helligkeit
entsprechend der E/A-Funktion,
LCD-Anzeige von Signaltyp, Prozesswert
und Diagnoseinformation,
Klemmen kurzschlussfest bis 24 V mit
Prüfabgriffen, 4 Speisungsklemmen für
Feldgeräte, Trennklemmenfunktion mit
Direktanschluss ohne Reihenklemmen,
Trennung von Elektronik und Sockel,
freie Kanalbeschriftung möglich

Hersteller: Siemens
Typ : TXM1.8U-ML
Menge: 8,000 St

**01.01.80 Eingangsmodul Digital 16-Kanal**
Eingangsmodul Digital 16-Kanal
für DE, ZE mit Status-LED
Pro Kanal konfigurierbar für
Melden, Zählen:
- potentialfreier Dauer- oder
  Impulskontakt als Öffner oder
  Schliesser, Speicherfunktion
- Impulskontakt bis 25 Hz
- Leitungslänge bis zu 300 m
Modul-LED für Status und Diagnose,
Kanal-LEDs für Status und
Diagnose,
Klemmen kurzschlussfest bis 24 V mit
Prüfabgriffen, 4 Speisungsklemmen für
Feldgeräte,
Direktanschluss ohne Reihenklemmen,
Trennklemmenfunktion, Trennung von
Elektronik und Sockel,
freie Kanalbeschriftung möglich
Hersteller: Siemens
Typ  : TXM1.16D
Menge: 15,000 St

**01.01.90 Eingangsmodul Digital 8-Kanal**
Eingangsmodul Digital 8-Kanal
für DE, ZE mit LED-Anzeige
Pro Kanal konfigurierbar für
Melden, Zählen:
- potentialfreier Dauer- oder
  Impulskontakt als Öffner oder
  Schliesser, Speicherfunktion
- Impulskontakt bis 25 Hz
- Leitungslänge bis zu 300 m
Modul-LED für Status und Diagnose,
Kanal-LEDs 3-farbig für Status und
Diagnose,
Klemmen kurzschlussfest bis 24 V mit
Prüfabgriffen, 4 Speisungsklemmen für
Feldgeräte,
Direktanschluss ohne Reihenklemmen,
Trennklemmenfunktion, Trennung von
Elektronik und Sockel,
freie Kanalbeschriftung möglich
Hersteller: Siemens
Typ  : TXM1.8D
Menge: 1,000 St

**01.01.100 Universalmodul 8-Kanal**
Universalmodul 8-Kanal
DE, ZE, AE, AA, LED-Anzeige
Pro Kanal konfigurierbar für
Melden, Zählen:
- potentialfreier Dauer- oder
Impulskontakt als Öffner oder
Schliesser, Speicherfunktion
- Impulskontakt bis 25 Hz
- Leitungslänge bis zu 300 m
Messen:
- hochauflösendender Messeingang 15 Bit
- LG-Ni 1000 Ohm, Pt1000 Ohm
- PTC T1
- aktiver Messwert 0.-.10 VDC
Stellen:
- 0 - 10 VDC, stetig
Modul-LED für Status und Diagnose,
Kanal-LEDs für Status und
Diagnose mit Wirksinn und Helligkeit
entsprechend der E/A-Funktion,
Klemmen kurzschlussfest bis 24 V mit
Prüfabgriffen, 4 Speisungsklemmen für
Feldgeräte,
Direktanschluss ohne Reihenklemmen,
Trennklemmenfunktion, Trennung von
Elektronik und Sockel,
freie Kanalbeschriftung möglich
Hersteller: Siemens
Typ : TXM1.8U
Menge: 14,000 St

**01.01.110 Adress-Stecker, 1-24 + Reset**
Adress-Stecker, 1-24 + Reset
Hersteller: Siemens
Typ  : TXA1.K24
Menge: 3,000 St

**01.01.120 Adress-Stecker, 25-48 + Reset**
Adress-Stecker, 25-48 + Reset
Hersteller: Siemens
Typ  : TXA1.K-48
Menge: 1,000 St

**01.01.130 N 125/12 Spannungsversorgung, 320mA**
N 125/12 Spannungsversorgung, 320mA
mit integrierter Drossel,
Bemessungsbetriebsspannung AC 120 - 230
V, 50 - 60 Hz, DC 220 V,
Ausgangsspannung DC 29 V,
Ausgangsstrom 320 mA,
mit zusätzlichem unverdrosseltem
Ausgang für DC 29 V zur Versorgung
einer zweiten Buslinie über eine
externe Drossel, mit Anschluß der
verdrosselten Ausgangsspannung über ein
Kontaktsystem zur Datenschiene und über
eine steckbare Kleinspannungsklemme
oder Busklemme, mit Anschluß der
unverdrosselten Ausgangsspannung über
eine steckbare Kleinspannungsklemme,
als Reiheneinbaugerät für Montage auf
Tragschiene TH35 DIN EN 60715
Hersteller: Siemens
Typ: 5WG1125-1AB12
Menge: 1,000 St

**01.01.140 KNX-Programmierschnittstelle**
KNX-Programmierschnittstelle
Kompatibel zu USB 2.0 und USB 3.0
- Zum galvanisch getrennten Zugriff auf die Buslinie über die eingebaute USB-Buchse (Typ B)
- Zur Ankopplung eines PCs zur Adressierung, Parametrierung, Visualisierung, Protokollierung und Diagnose der Busteilnehmer
- Zugriff auf alle Busteilnehmer im gesamten Bussystem
- Unterstützung von Bustelegrammen bis zu 64 Byte Länge
- Spannungsversorgung über die Buslinie und über USB durch den angeschlossenen PC
- Integrierter Busankoppler, Busanschluss über Busklemme
- Übertragung in USB2.0-Geschwindigkeit (max. 12 MBit/s) zwischen PC und USB-Schnittstelle
- Reiheneinbaugerät für Montage auf Tragschiene TH35 DIN EN 60715

Fabrikat der Planung: Siemens
Typ der Planung: 5WG1 148-1AB12

angebotenes Fabrikat: '.........'
angebotener Typ: '.........'
Menge: 1,000 St

**01.01.150 BACnet - KNX - Gateway**
BACnet - KNX - Gateway
BACnet Application Specific Controller (B-ASC) als Gateway zwischen KNX TP und BACnet IP - Bis zu 250 BACnet Objekte - Bis zu 455 BACnet Einträge zur automatischen Weiterleitung von BACnet Objektwerten bei Änderung (COV-Subscriptions) - Automatische Umsetzung der KNX Kommunikationsobjekte in BACnet Objekte gemäß Konfiguration mit der ETS - Zur Kommunikation zwischen KNX/EIB-Geräten und PCs sowie, in Verbindung mit einem LAN-Modem oder DSL Router, zum Fernzugriff auf eine KNX/EIB-Installation - zur Nutzung als Schnittstelle mit der ETS4 und zu einer Visualisierung - Nutzung des Protokolls KNXnet/IP - Bis zu einer KNXnet/IP Tunneling Verbindung für Buszugriff der ETS oder anderer PC Software - ObjectServer Verbindung zur Visualisierung über Netzwerkverbindungen mit langen Signallaufzeiten - Zuweisung der Netzwerkparameter durch den Installateur über die ETS oder automatisch von einem DHCP-Dienst im Netzwerk - 2 LEDs zur Anzeige von Betriebsbereitschaft und IP-Kommunikation - Zusätzliche Spannungsversorgung über eine externe Sicherheitsspannungsquelle für AC/DC 24 V, 40 mA - Steckbarer Klemmblock zum Anschluss der externen Spannungsquelle - Integrierter Busankoppler, Busanschluss über Busklemme - Ethernetanschluss über RJ45-Buchse - Reiheneinbaugerät für Montage auf Tragschiene TH35 DIN EN 60715

Fabrikat der Planung:
Siemens, N143
Menge: 1,000 St

*Hinweis: Dienstleistungen*
Dienstleistungen
In die Nachfolgenden Dienstleistungspositionen sind die Programmierung, Projektleitung und Inbetriebnahme einzukalkulieren. Ebenso sind notwendige Verarbeitungsfunktionen (GA-Funktionsliste, Spalten 3, 4, 5 und 6) einzukalkulieren. Eine separate Vergütung erfolgt nicht!

**01.01.160 Physikalische Ein-Ausgabe Binär Schalten/Stellen**
STLB-Bau 2025-04 070
Physikalische Ein-/Ausgabefunktion, DIN EN ISO 16484-3, Binäre Ausgabe Schalten/Stellen gemäß Funktion 1.1 GA-Funktionsliste Beiblatt 070-5.
Menge: 56,000 St

**01.01.170 Physikalische Ein-Ausgabe Analoge Ausgabe Stellen**
STLB-Bau 2025-04 070
Physikalische Ein-/Ausgabefunktion, DIN EN ISO 16484-3, Analoge Ausgabe Stellen gemäß Funktion 1.2 GA-Funktionsliste Beiblatt 070-5.
Menge: 53,000 St

**01.01.180 Physikalische Ein-Ausgabe Binäre Eingabe Melden**
STLB-Bau 2025-04 070
Physikalische Ein-/Ausgabefunktion, DIN EN ISO 16484-3, Binäre Eingabe Melden gemäß Funktion 1.3 GA-Funktionsliste Beiblatt 070-5.
Menge: 209,000 St

**01.01.190 Physikalische Ein-Ausgabe Analoge Eingabe Messen**
STLB-Bau 2025-04 070
Physikalische Ein-/Ausgabefunktion, DIN EN ISO 16484-3, Analoge Eingabe Messen gemäß Funktion 1.5 GA-Funktionsliste Beiblatt 070-5, mit Überwachung auf Geberstörung.
Menge: 105,000 St

**01.01.200 Gemeinsame Ein-Ausgabe Schalten**
STLB-Bau 2025-04 070
Gemeinsame Ein-/Ausgabefunktion, DIN EN ISO 16484-3, Ausgabe Schalten gemäß Funktion 2.1 GA-Funktionsliste Beiblatt 070-5.
Menge: 12,000 St

**01.01.210 Gemeinsame Ein-Ausgabe Stellen/Sollwert**
STLB-Bau 2025-04 070
Gemeinsame Ein-/Ausgabefunktion, DIN EN ISO 16484-3, Ausgabe Stellen/Sollwert gemäß Funktion 2.2 GA-Funktionsliste Beiblatt 070-5.
Menge: 21,000 St

**01.01.220 Gemeinsame Ein-Ausgabe Melden**
STLB-Bau 2025-04 070
Gemeinsame Ein-/Ausgabefunktion, DIN EN ISO 16484-3, Eingabe Melden gemäß Funktion 2.3 GA-Funktionsliste Beiblatt 070-5.
Menge: 41,000 St

**01.01.230 Gemeinsame Ein-Ausgabe Zählen**
STLB-Bau 2025-04 070
Gemeinsame Ein-/Ausgabefunktion, DIN EN ISO 16484-3, Eingabe Zählwert gemäß Funktion 2.4 GA-Funktionsliste Beiblatt 070-5.
Menge: 24,000 St

**01.01.240 Gemeinsame Ein-Ausgabe Messen**
STLB-Bau 2025-04 070
Gemeinsame Ein-/Ausgabefunktion, DIN EN ISO 16484-3, Eingabe Messwert gemäß Funktion 2.5 GA-Funktionsliste Beiblatt 070-5.
Menge: 131,000 St

**01.01.250 Inbetriebnahme je Datenpunkt**
Inbetriebnahme
1:1 Datenpunkttest
Abrechnung je phys. und gemeinsame Datenpunkte
Menge: 652,000 St

**01.01.260 Teilnahme an Sachverständigenabnahme mit Fremdgewerk**
Teilnahme an Sachverständigenabnahme mit Fremdgewerk
Lüftung
Menge: 1,000 St

**01.01.270 Dokumentationsunterlagen**
Dokumentationsunterlagen
Ausführung 2-fach in Mappen geordnet mit
Registereinteilung und Rückenbeschriftung
Sowie komplette Dokumentation als Datenträger
ebenfalls 1-fach.
Zusätzlich Datenträger "Backup" zur Wiederherstellung
der GLT/DDC sowie sämtlicher DDC-Unterstationen und
intelligenten Feldgeräte nach einem "Black Out"
- incl. aller erforderlichen Passwörter
Besonders umfangreiche Herstellerdokumentationen
können nach Abstimmung mit dem AG auch ausschließlich
als Datenträger übergeben werden.
Dokumentationsunterlagen
Erstellen der Gesamt-Dokumentationsunterlagen
endrevidiert 2-fach komplett
und 1x je Schaltschrank,
und 1x als Datensicherung auf USB-Stick, CD-ROM / DVD,
Listen und Zeichnungen im editierbaren Format (dwg,
xif, xls, usw.)
mit einem Programmstand nicht älter als 3 Jahre
sofern nicht mit dem Nutzer anderweitig abgestimmt.
Zusätzlich erfolgt die Übergabe jedes Dokumentes als
pdf-Datei.
Der Datenträger ist identisch zur Papierform zu
strukturieren. Aus diesem muss sich eine vollständige
Dokumentation ausdrucken lassen, incl.
Inhaltsverzeichnissen,
Einlegeblättern, Ordnerrücken u.dgl.
Menge: 1,000 St

**01.01.280 techn. Abstimmung Schnittstellengewerke**
techn. Abstimmung
und Prüfung der zur Verfügung gestellten Unterlagen von Drittgewerken die zur Aufschaltung auf die DDC/GLT vorgesehen sind.
Zu Erwarten sind 3rd-Party-Aufschaltungen  von:
6x Wechselrichter
1x Warmwasserbereitung (Frischwassersystem)
2x Kessel
1x Wärmepumpe
Menge: 4,000 Stk

**01.01.290 Bestandsaufnahme**
*** Pauschalposition
Bestandsaufnahme
De RLT-Anlagen bleiben bis auf wenige Anpassungen erhalten und werden weiter genutzt
Der Auftragnehmer hat sich von den örtlichen Gegebenheiten im Bestandsbau zu informieren.
Menge: 1,000 psch

#### Bereich 01.02 Feldgeräte

**01.02.10 Witterungsfühler Messelement Ni 1000 Ohm**
*** Bedarfsposition ohne GB
Witterungsfühler Messelement Ni 1000 Ohm
in Kunststoffgehäuse
Technische Daten:
Schutzart: IP 54
Verwendbereich: -30 bis +70 GradC
Menge: 1,000 St

**01.02.20 Raumtemperaturfühler Nickel 1000 Ohm**
*** Bedarfsposition ohne GB
Raumtemperaturfühler Nickel 1000 Ohm
Technische Daten:
Farbe: weiß RAL 9010
Verwendungsbereich 0 bis 50 GradC
Menge: 5,000 St

**01.02.30 Raumbediengerät für Wandmontage, weiss,**
Raumbediengerät für Wandmontage, weiss,
mit Mehrfachfühler u. KNX- Kommunikation
Flach aufbauendes Raumbediengerät für
Heizungs- Lüftungs- und Klimaanwendungen
in der Farbe Titanweiß.
mit NTC-Fühlerelement für Messung
der Raumtemperatur.
Mit Feuchtigkeitsfühler zur Messung
relativer Raumfeuchte.
Mit CO2 Sensor für Messung der
Luftqualität über die CO2 Konzentration.
"Green Leaf" LED  Anzeige und Taste zur
Bedienung der Energieeffizienzfunktion
"RoomOptiControl".
Segmentiertes Display mit
Hintergrundbeleuchtung zur
- Anzeige für Raum- und
  Außentemperatur,
- Anzeige relativer Feuchte als %rH,
- Anzeige Luftqualität in ppm,
- Fenstersymbol offen/geschlossen,
- Anzeige des relativen oder absoluten
  Raumtemperatursollwertes,
- Ventilatorgeschwindigkeit in
  Balkendarstellung,
- Anzeige der Raumbetriebsarten,
- Anzeige des Belegungszustandes,
- Anzeige des Anlagenzustand
  Heizen/Kühlen
Konfigurierbares Tastenfeld bestehend
aus 8 Bedienschaltern mit LED zur
Bedienung der Heizungs- Lüftungs-
Klimaanwendungen z.B.
- Verstellen des absoluten oder
  relativen Raumtemperatursollwertes
- Umschaltung der Anzeige zwischen
  Außentemperatur und Raumtemperatur,
- Verstellen der Ventilatorgeschwindigkeit z.B. bei Fancoil Anwendungen
- Umstellen der Anzeige von relativer
  Feuchte, Luftqualität oder Temperatur,
- Bedienung des Belegungszustandes.
Die Speisung erfolgt über KNX-
Schnittstelle mit DC 21-30V
- Stromverbrauch 15mA bei DC 24V
- KNX- Kommunikationsstandard gemäß
  Norm ISO/IEC 14543-3
- KNX Modi: S-Mode und PL-Link
- Messbereich des NTC- Fühlerelements
  0-50 GradC
- Messgenauigkeit (5-30 GradC) +/- 0.8K
- Messgenauigkeit (25 GradC)  +/- 0.5K
- Messbereich des Feuchtigkeitsfühle
  10%-95% r.F.
- Messgenauigkeit (20%-80%)  +/- 4%
  bei 25 GradC
- Messgenauigkeit ( 0%-20%)  +/- 6%
  bei 25 GradC
- Messgenauigkeit (80%-95%)  +/- 6%
  bei 25 GradC
- Messbereich d. CO2/Sensors
400..2000ppm
- Messgenauigkeit +/-30ppm und +/-3% an
  der LED Anzeige
- Schutzart: IP 30 nach EN 60529
- Lieferung mit Montageplatte
Menge: 7,000 St

**01.02.40 Montageplatte für Aufputzbediengeräte**
Menge: 6,000 St

**01.02.50 KNX RF+ Heizkörperthermostat mit Display und 2 x AA-Batterie,**
KNX RF+ Heizkörperthermostat mit Display und 2 x AA-Batterie, Secure. Elektrischer Stellantrieb für Ventile an Heizkörpern und Fußbodenheizungen. Zum Betrieb innerhalb der EU, 868 MHz. KNX RF+ Protokoll im System Mode. KNX Data Secure. Direktanschluss mit Überwurfgewinde M30 x 1,5 mm. Lokale Sollwertverstellung mittels Tasten am Gerät. Inklusive Adapter für Danfoss RA, RAV und RAVL. Leiser Antrieb - geeignet für Schlafräume. Bis zu 3 Heizperioden Batterielaufzeit durch automatischen Deep Sleep. Mit Infodisplay für Temperatursollwert, Batteriestand und Verbindungsstatus. Mit Batteriefach, inkl. 2 x AA-Batterie
Menge: 25,000 Stk

**01.02.60 KNX RF+ Linienkoppler, UP, Secure. Zum Einbau in die**
KNX RF+ Linienkoppler, UP, Secure. Zum Einbau in die Schalterdose. Für den Betrieb innerhalb der EU, 868 MHz. KNX RF+ Funk Linienkoppler zur Anbindung von KNX RF+ Geräten
Menge: 3,000 St

**01.02.70 Präsenzmelder WIDE mit Temperaturerfassung**
*** Bedarfsposition ohne GB
Präsenzmelder WIDE
mit Temperaturerfassung
als Passiv-Infrarot-Melder für
Deckenmontage im Innenbereich und auch
Außenbereich (z.B. Garagen),
mit Bewegungserfassungsbereich
horizontal 360 Grad,
mit Präsenz-, Bewegungserfassung bis zu
64 m2 bzw. 400 m2 (abhängig von der
Montage- bzw. Raumhöhe),
mit einer Reichweitenverstellung PIR um
die Reichweite des Präsenzmelders
einzustellen,
mit Helligkeit- und Temperaturmessung,
mit mehreren Kalibrationsmethoden,
mit Konstantlichtregelung für eine
Hauptleuchtenreihe und bis zu vier
weiteren Leuchtenreihen,
mit integrierter 2-Punkt Lichtregelung,
mit Kalibrierung der Helligkeitsmessung
mit Korrekturfaktor/Offset, über Objekt
Mischlicht-Kunstlicht und über zwei
Objekte Kunstlicht-Tageslicht,
mit Präsenzerkennung für drei
Funktionsblöcke (Präsenz, HLK, Slave),
mit mit zwei wählbaren Funktionen pro
Funktionsblock bei Beginn (A, B) und
zwei weiteren Funktionen bei Ablauf (C,
D) der Präsenzerkennung,
mit Parallelbetrieb mehrerer
Präsenzmelder (Master-Slave, Master-
Master) möglich,
mit Sperr- und Ausgabeobjekt je
Funktionsblock,
mit Nebenstelleneingänge für
Halbautomatmodus,
mit einstellbarer Empfindlichkeit der
Erkennung,
mit Abschaltung der einzelnen 4 PIR-
Sensoren über Parameter,
mit integriertem Temperaturregler,
mit Temperaturregelung einstellbar als
2-Punkt und/oder stetige Regelung, Heiz-
und Kühlbetrieb,
mit Sequenzsteuerung für die PI-
Temperaturregelung,
mit einstellbarer Lüfter-Drehzahlstufe,
mit Objekt für Taupunktalarm,
mit Vergleicher für zwei gleichwertige
interne, externe oder konstanter
Analogwerte miteinander zu verglichen,
mit Min.-, Max.- und Mischwert-Berechner
für Helligkeit, Temperatur, Feuchte und
CO2,
mit Grenzwertüberwachung mit
Auswertelogik für die Messwerte
Helligkeit, Temperatur, Feuchte und CO2,
mit integriertem IR-Empfänger und IR-
Dekoder für IR-Fernbedienung mit sechs
Tastenpaaren,
mit LED zur Anzeige erkannter Bewegungen
im Auslieferunszustand zur einfachen
Inbetriebnahme,
mit Programmiertaste von vorne zu
bedienen,
mit integriertem Busankoppler,
Busanschluss über Busklemme, Betrieb der
Elektronik über Busspannung,
zur Montage an der Decke auf einer
Unterputz-Gerätedose mit 60 mm
Durchmesser oder in einem getrennt zu
bestellenden Aufputzgehäuse oder
Montageplatte für 4 x 4 Boxen.
Farbe weiß (ähnlich RAL 9016)
Menge: 1,000 ST
Produkt:
  Artikel:
    Artikelnummer: 5WG1258-2DB31
    Artikelkurztext: Präsenzmelder WIDE mit Temperaturerfassung

**01.02.80 Aufputzgehäuse**
*** Bedarfsposition ohne GB
Aufputzgehäuse
für Präsenzmelder
Menge: 1,000 ST
Produkt:
  Artikel:
    Artikelnummer: 5WG1258-7EB11
    Artikelkurztext: Aufputzgehäuse

**01.02.90 Stellantrieb für Heizkörper**
*** Bedarfsposition ohne GB
Stellantrieb für Heizkörper
24V AC/DC Vers.-Spg.
0-10V Stellsignal
Menge: 10,000 St

**01.02.100 Raumbediengerät LoRaWAN**
*** Bedarfsposition ohne GB
Raumbediengerät LoRaWAN
(Temp. Feuchte, Co2 und VOC). Mögliche Bedienelemente sind Potentiometer, LED mit Farbauswahl und Taster. Ansteuerung von sonstigen Geräten und optischer Rückmeldung. Die Anschlussklemme im Gehäuseunterteil ermöglicht eine Vorab-Verdrahtung.

Anwendung/Typ: Raumbediengerät
Funktionen: Temperatursteuerung
Bedienfunktionen: Sollwertverstellung Temperatur
Bedienelemente: Potentiometer (P), Beschriftung {- [Skala] +}
Messgrößen: Temperatur, relative Feuchte
Genauigkeit Temperatur: ±0,4 K (typ. bei 21 °C)
Messbereich Feuchte: 0..100% rH ohne Betauung, Genauigkeit Feuchte: ±2% zwischen 10..90% rH (typ. bei 21 °C)
Spannungsversorgung: Batterie Typ AA (1x)
Schnittstelle: LoRaWAN® (868 MHz)
Datenübertragung: bidirektional
Funktechnologie: LoRaWAN® (868 MHz)
Gehäuse: PC V0, Farbe: reinweiß
Schutzart: IP20 gemäß DIN EN 60529
Temperatureinsatzbereich: -35..+70 °C, Einsatzbereich Feuchte: max. 85% rH nicht kondensierend
Montage: Aufputz auf Standard UP-Dose (Ø=60 mm), flach auf Untergrund, kleben oder schrauben
Fabrikat: Thermokon Sensortechnik GmbH
Produkt: NOVOS 3.x
Menge: 1,000 Stk

**01.02.110 Kompaktes LoRaWAN® Indoor-Gateway mit externer Antenne.**
*** Bedarfsposition ohne GB
Kompaktes LoRaWAN® Indoor-Gateway mit externer Antenne. Die Verbindung mit einem externen Netzwerkserver erfolgt über eine Ethernet-Schnittstelle. Über eine Web-Oberfläche kann das Gateway konfiguriert werden.

Anwendung/Typ: Gateway
Spannungsversorgung: externes Netzteil (USB mini), 5 V =, 2 A
Schnittstelle: LoRaWAN® (868 MHz), TCP/IP
Datenübertragung: bidirektional
Funktechnologie: LoRaWAN® (868 MHz)
Anzeige: 4 LEDs zur Anzeige des Gerätestatus
Anschluss: USB mini (Spannungsversorgung), RJ45 Buchse (8P8C) 10/100 MBit/s Ethernet
Farbe: reinweiß
Temperatureinsatzbereich: -10..+55 °C, Einsatzbereich Feuchte: max. 85% rH nicht kondensierend
Fabrikat: Thermokon Sensortechnik GmbH
Produkt: Gateway LRW
Menge: 1,000 Stk

**01.02.120 Tauchtemperaturfühler mit Schutzrohr 100mm**
*** Bedarfsposition ohne GB
Tauchtemperaturfühler mit Schutzrohr
Ni1000, Eintauchtiefe 100 mm
Schutzart: IP42
Gewindenippel: PN 10, G 1/2A
Messelement: Ni 1000 Ohm
Verwendbereich: -30 bis.+130 GradC
Zul. Umgebungstemperaturbereich
am Anschlußkopf: -40 bis.+70 GradC
Menge: 6,000 St

**01.02.130 Tauchtemperaturfühler mit Schutzrohr 150mm**
*** Bedarfsposition ohne GB
Tauchtemperaturfühler mit Schutzrohr
Ni1000, Eintauchtiefe 150 mm
Gewindenippel: G1/2A, PN10
Schutzart: IP 42
IP 54 mit
Kabelverschraubung
Messelement: Ni 1000 Ohm
Verwendbereich: -30 bis +130 GradC
Anschluss: 2-adrig
Menge: 6,000 St

**01.02.140 Anlegetemperaturfühler**
*** Bedarfsposition ohne GB
Anlegetemperaturfühler
mit Spannbandbefestigung
in Kunststoffgehäuse
Technische Daten:
Schutzart: IP 32
Messelement: Ni 1000 Ohm
Verwendbereich: -30.bis.+130 GradC
Menge: 10,000 St

**01.02.150 Schutzrohr PN16, Edelstahl 280mm**
Schutzrohr PN16
Edelst. (St)1.4571, LW 7, G1/2", L=280mm
Menge: 9,000 St

**01.02.160 Druckfühler für Flüssigkeit / Gase**
Druckfühler für Flüssigkeit / Gase
DC 0 - 10V, Bereich 0 - 1 bar
Technische Daten:
Gewinde: G 1/8"
Schutzart: IP 65
Betriebsspannung: 24 VAC
11 - 33 VDC
Stromaufnahme: 20 mA
Ausgangssignal: 0 - 10 VDC
Anschluss:
Stecker DIN EN 175301-803-A,
Steckdose mit Dichtung und
PG9 Kabelverschraubung
beiliegend
Menge: 1,000 St

**01.02.170 Frostschutzthermostat mit 6 m Kapillare**
*** Bedarfsposition ohne GB
Frostschutzthermostat mit 6 m Kapillare
automatische Rückstellung
in Alu-Druckgußgehäuse, für Kanalmontage
Technische Daten:
Fühlerlänge: 6 m Kapillare
Einstellbereich: -5 bis 15 GradC
Schaltdifferenz: 1 K
Ausgangssignal: 1 Wechsler
Ausgangsleistung: 10(2)A, 250 V
Montagelage: beliebig
Menge: 1,000 St

**01.02.180 Luftkanaldruckdifferenzfühler**
*** Bedarfsposition ohne GB
Luftkanaldruckdifferenzfühler
linear, 0 - 200Pa, 0 - 250Pa, 0 - 500Pa
Luftkanaldruckdifferenz für Luft und
nicht aggressive Gase
Technische Daten:
Ausgangssignal: 0 - 10 V DC
3 Druckmessbereiche:
0 - 200 Pa
0 - 250 Pa
0 - 500 Pa
Betriebsspannung: 24 V AC oder
13,5 - 33 V DC
Menge: 8,000 St

**01.02.190 Differenzdruckwächter**
*** Bedarfsposition ohne GB
Differenzdruckwächter
Einstellbereich 20 bis 300 Pa
zur Strömungs und Filterüberwachung in
Luftkanälen
Technische Daten:
Schaltdifferenz: einstellbar
Ausgang: EPU 250 V, 1(0,5) A
Menge: 8,000 St

**01.02.200 Differenzdruckwächter**
*** Bedarfsposition ohne GB
Differenzdruckwächter
Einstellbereich 50 bis.500 Pa
zur Strömungs- und Filterüberwachung in
Luftkanälen
Technische Daten:
Schaltdifferenz: einstellbar
Menge: 8,000 St

**01.02.210 Rauchmelder Luftltg-Einbau Ausgang schaltend Belastung 24VAC DiBt-Zulassung**
Rauchmelder, mit Vds- und DiBt-Zulassung, für Luftleitung, geeignet für Geschwindigkeiten bis 20 m/s, mit schaltendem Ausgang, Kontaktbelastung 24 V AC, 1 A, mit Meldekontakten für Rauchalarm und Wartungsmeldung, Umgebungstemperatur - 10 bis 60 Grad C, 5 bis 90 % relative Umgebungsfeuchte, Schutzart IP 42 DIN EN 60529 (VDE 0470-1), einschl. Anschluss der elektrischen Leitungen am Geber.

angeb. Fabrikat: '.........'
angeb. Typ: '.........'
Menge: 8,000 St

**01.02.220 Kanalfühler für rel. Feuchte/Temperatur**
*** Bedarfsposition ohne GB
Kanalfühler für rel. Feuchte/Temperatur
0 bis 10V, LG-Ni1000
für Kanaleinbau mit Montageflansch
Technische Daten:
Messelemente
-Temperatur: LG-Ni1000
-Feuchte: kapazitiver Feuchtesensor
Betriebsspanung: 24 VAC
13,5 bis 35 VDC
Leistungsaufnahme: 1 VA
Ausgangssignale
-Temperatur: LG-Ni1000
(0 bis 50 Grad C oder -35 bis +35 GradC)
-Feuchte: 0 - 10 VDC (0 - 90%rF)
Menge: 1,000 St

**01.02.230 Kanaltemperaturfühler**
*** Bedarfsposition ohne GB
Kanaltemperaturfühler
passend zum DDC-System
Messbereich Temperatur -50 bis 80 °C
Messgenauigkeit bei-50 - 80 °C: ±1.8 K
Zeitkonstante Luft v=2 m/s: 30 s
Eintauchlänge 303.-.363 mm
Kapillarlänge 400 mm
Rutenläge 400 mm
Schutzart IP42
Menge: 8,000 St

**01.02.240 Kabeltemperaturfühler**
Kabeltemperaturfühler
Verwendbereich -30 bis +130 GradC
Technische Daten:
Kabellänge: 1,5 m
Messelement: Ni 1000 Ohm
Anschluss: 2-adrig
Menge: 8,000 St

**01.02.250 Gehäuse für Schutzrohraufbau**
Menge: 8,000 St

**01.02.260 Tauch- und Anlege-Temperaturwächter**
*** Bedarfsposition ohne GB
Tauch- und Anlege-Temperaturwächter
Sollwertbereich 15 bis 95 GradC, 100 mm
mit Ms-Schutzrohr
geprüft nach DIN14597
Technische Daten:
Druck: PN10
Gewinde: R 1/2"
Kontakt 1-2: AC24..250 V, 0,1 - 16(2,5)A
Kontakt 1-3: AC24..250 V, 0,1.-.6(2,5)A
Anschluss: 3-adrig
Schutzart: IP54
Menge: 2,000 St

**01.02.270 Ventilantrieb elektromotorisch**
*** Bedarfsposition ohne GB
Ventilantrieb elektromotorisch
AC/DC 24 V, stetiges Stellsignal
Betriebsspannung: AC 24 V +/-20 %
DC 24 V +20/-15 %
Frequenz: 45 - 65 HZ
Leistungsaufnahme bei 50 Hz: 8 VA/3,75 W
Stellzeit: 30 s
Stellkraft: 800 N
Nennhub: 20 mm
zul. Mediumstemperatur: 150 Grad C
Y-Stellsignal: DC 0- 10 V, DC 4.- 20 mA
Stellungsrückmeldung U: DC 0.-.10 V
Gehäuseschutzart: IP 54 nach EN 60529
Isolationsschutzklasse: II nach EN 60730
Klimatische Bedingungen
- Betrieb: IEC 60721-3-3, Klasse 3K5
  Temperatur -5.-.55 Grad C
Menge: 4,000 St

**01.02.280 Elektromotorischer Stellantrieb**
*** Bedarfsposition ohne GB
Elektromotorischer Stellantrieb
AC/DC 24 V, 0.-.10 V 200N
Betriebsspannung AC/DC 24 V,
Stellsignal DC 0.- 10 V
Selbstkalibrierung zum Ventilhub
Direkte Montage mit Kupplungsmutter,
keine Werkzeuge erforderlich
Antriebsstösselsposition, manuell
einstellbar, Stellungs- und
Stellantriebsbewegungsanzeige (LED)
Stellkraft 200 N
Paralleler Betrieb mehrerer
Stellantriebe möglich
Laufgeschwindigkeit 5 s/mm
Hubbereich 1,2 bis 6,5 mm
Auflösung 1:100
Zulässige Mediumstemperatur 1.-.120 GradC
Menge: 4,000 St

**01.02.290 Drehantrieb für Luftklappen, 2Pkt, FR**
*** Bedarfsposition ohne GB
Drehantrieb für Luftklappen
24 VAC - 2-Punkt, Federrückläufer

Technische Daten:
Laufzeit für 90 Grad Drehwinkel
öffnen: 90 s
schließen: 15 s
Nenndrehwinkel: 90 Grad
Max. Drehwinkel: 95 Grad
Drehmoment: 18 Nm
Betriebsspannung: 24 VAC +/-20 %
Menge: 8,000 St

**01.02.300 Intelligent Valve DN65 in Dreiwege-Ausführung**
Intelligent Valve DN65 in Dreiwege-Ausführung als sensorgeführtes druckunabhängiges Regelventil PN16 mit Flanschanschluss und Durchfluss- und Leistungsmessung für Durchflüsse bis 20m³/h

- RS485 für Modbus RTU Integration z.B. in Climatix
- Ethernet Daisychain für BACnet IP integration in Desigo
- Cloud Einbindung für erweiterte Funktionen mit einer Auswahl von Software-als-Service (SaaS)-Paketen wie z.B. dem Operations Manager - einer cloudbasierten Applikation zur Fernüberwachung und - steuerung des gesamten Gebäudebestandes
- Spannungsversorgung AC/DC 24 V
- Stellsignal analog DC 0/2 .-.10 V o. 4.-.20 mA
- Gewindeanschluss nach ISO 7005-1
- Lüftungs- und Klimaanlagen zum wasserseitigen Regeln und zum automatischen hydraulischen Abgleich
- Für Kühl-, Kalt-, Warm- und Heisswasser in geschlossenen Kreisläufen
- Volumendurchfluss 1000 bis 20‘000 l/h

Technical details:
- Nenndruck / PN Klasse: PN 16
- Betriebsspannung: AC 24 V, DC 24 V
- Frequenz: 50 Hz
- Kommunikation: Ethernet - BACnet IP, Ethernet - Cloud, RS485 - Modbus RTU
- Universal-Eingänge: 2
- Universal-Eingänge Signal: Pt1000, LG-Ni1000,
DC 0 bis 10 V, DC 2 - 10 V, 4 - 20 mA
- Analog-Ausgänge Anzahl: 1
- Analog-Ausgänge: 1
- Analog-Ausgänge Signal: DC 2 - 10 V, DC 0.-.10 V, DC 4.-.20 mA
- Analog-Eingänge Anzahl: 2
- Analog-Eingänge Signal: Pt1000
- Messgenauigkeit: Volumen-Durchfluss: +/- 2% (25.-.100% V100), Temperaturdifferenz (bei 20°C): +/- 0.2 K
- Regelgenauigkeit Volumendurchfluss: +/- 5 % (25.-.100 % V100)
- Stellverhältnis: 1:100
- Leckrate: 0.03 % vom kvs; Bypass: 1.-.3 % vom kvs
- Ventilkennlinie: wählbar
- Medium: Warmwasser, Heisswasser, Kaltwasser
- Mediumstemperatur: 1.-.120 °C
- Werkstoff Innengarnitur: Rostfreier Stahl
- Liefereinheit: Stück
- Gewährleistung: 60 Monate
Menge: 2,000 St

**01.02.310 Intelligent Valve DN50 Dreiwege-Ausführung**
Intelligent Valve DN50 in Dreiwege-Ausführung als sensorgeführtes druckunabhängiges Regelventil PN16 mit Gewindeanschluss und Durchfluss- und Leistungsmessung für Durchflüsse bis 12m³/h

- RS485 für Modbus RTU Integration z.B. in Climatix
- Ethernet Daisychain für BACnet IP integration in Desigo
- Cloud Einbindung für erweiterte Funktionen mit einer Auswahl von Software-als-Service (SaaS)-Paketen wie z.B. dem Operations Manager - einer cloudbasierten Applikation zur Fernüberwachung und - steuerung des gesamten Gebäudebestandes
- Spannungsversorgung AC/DC 24 V
- Stellsignal analog DC 0/2 - 10 V o. 4 - 20 mA
- Gewindeanschluss nach ISO 7005-1
- Lüftungs- und Klimaanlagen zum wasserseitigen Regeln und zum automatischen hydraulischen Abgleich
- Für Kühl-, Kalt-, Warm- und Heisswasser in geschlossenen Kreisläufen
- Volumendurchfluss 1000 - 12‘000 l/h

Technical details:
- Nenndruck / PN Klasse: PN 16
- Betriebsspannung: AC 24 V, DC 24 V
- Frequenz: 50 Hz
- Kommunikation: Ethernet - BACnet IP, Ethernet - Cloud, RS485 - Modbus RTU
- Universal-Eingänge: 2
- Universal-Eingänge Signal: Pt1000, LG-Ni1000, DC 0 - 10 V, DC 2 - 10 V, 4 - 20 mA
- Analog-Ausgänge Anzahl: 1
- Analog-Ausgänge: 1
- Analog-Ausgänge Signal: DC 2 - 10 V, DC 0 - 10 V, DC 4 - 20 mA
- Analog-Eingänge Anzahl: 2
- Analog-Eingänge Signal: Pt1000
- Messgenauigkeit: Volumen-Durchfluss: +/- 2% (25 - 100% V100), Temperaturdifferenz (bei 20°C): +/- 0.2 K
- Regelgenauigkeit Volumendurchfluss: +/- 5 % (25 - 100 % V100)
- Stellverhältnis: 1:100
- Leckrate: 0.03 % vom kvs; Bypass: 1 - 3 % vom kvs
- Ventilkennlinie: wählbar
- Medium: Warmwasser, Heisswasser, Kaltwasser
- Mediumstemperatur: 1 - 120 °C
- Werkstoff Innengarnitur: Rostfreier Stahl
- Liefereinheit: Stück
- Gewährleistung: 60 Monate
Menge: 1,000 St

**01.02.320 Dreiwege-Flansch-Ventil**
*** Bedarfsposition ohne GB
Dreiwege-Flansch-Ventil
DN 80
KVS 100
PN6
Menge: 3,000 St

**01.02.330 Stellantrieb für vorgen. Regelventil**
*** Bedarfsposition ohne GB
Stellantrieb für vorgen. Regelventil

24V AC
0-10V Stellsignal
0-10V Rückführung
Menge: 3,000 St

**01.02.340 Drehantrieb für Luftklappen, 10Nm,**
*** Bedarfsposition ohne GB
Drehantrieb für Luftklappen, 10Nm,
AC/DC 24 V, 90s, stetig
- Bürstenloser Gleichstrommotor
- überlastsicher
- wartungsfrei und geräuscharm
- Handverstellung und Stellungsanzeige
- Drehrichtungsschalter
Technische Daten:
Betriebsspannung: AC 24 V, 50/60Hz
  DC 24 V..48V
stetige Steuerung
Leistungsaufnahme Betrieb: 2,5 VA /1 W
Nenndrehmoment: 10Nm
Nenndrehwinkel: 90 Grad
Laufzeit: 90s
Menge: 4,000 St

**01.02.350 Wärmemengenzähler Kompakt mit komfortabler**
Wärmemengenzähler Kompakt mit komfortabler LC-Anzeige
Ultraschallzähler für Heizwasser bis 130°C
Nenndurchfluss qp = 15 m³/h
Nennweite DN 65
Nenndruck (PN) 25
Rechenwerk mit Netzteil (230 V AC) und Flanschanschluss
Rechenwerk abnehmbar, zwei Steckplätze für Optionsmodule, programmierbarer Anzeigenumfang
Temperaturfühler Länge: 150 mm, Durchmesser 6 mm, 2 m Kabellänge, PT500
Mini-Bus-Schnittstelle (Local-Bus gem. EN 13757) und integrierter Datenlogger
- incl. M-Bus-Modul
- incl. Netzmodul

Zum Einsatz im WP-Erzeugerkreis

angeb. Fabrikat: '.........'
angeb. Typ: '.........'
Menge: 1,000 St

**01.02.360 Wärmemengenzähler Kompakt mit komfortabler**
Wärmemengenzähler Kompakt mit komfortabler LC-Anzeige
Ultraschallzähler für Heizwasser bis 130°C
Nenndurchfluss qp = 20 m³/h
Nennweite DN 65
Nenndruck (PN) 25
Rechenwerk mit Netzteil (230 V AC) und Gewindeanschluss
Rechenwerk abnehmbar, zwei Steckplätze für Optionsmodule, programmierbarer Anzeigenumfang
Temperaturfühler Länge: 150 mm, Durchmesser 6 mm, 2 m Kabellänge, PT500
Mini-Bus-Schnittstelle (Local-Bus gem. EN 13757) und integrierter Datenlogger
- incl. Netzmodul
- incl. M-Bus-Modul

Zum Einsatz im Kesselkreis

angeb. Fabrikat: '.........'
angeb. Typ: '.........'
Menge: 1,000 St

**01.02.370 Wärmemengenzähler Kompakt mit komfortabler**
Wärmemengenzähler Kompakt mit komfortabler LC-Anzeige
Ultraschallzähler für Heizwasser bis 130°C
Nenndurchfluss qp = 6 m³/h
Nennweite DN 32
Nenndruck (PN) 25
Rechenwerk mit Netzteil (230 V AC) undGewindeanschluss
Rechenwerk abnehmbar, zwei Steckplätze für Optionsmodule, programmierbarer Anzeigenumfang
Temperaturfühler Länge: 150 mm, Durchmesser 6 mm, 2 m Kabellänge, PT500
Mini-Bus-Schnittstelle (Local-Bus gem. EN 13757) und integrierter Datenlogger
- incl. Netzmodul
- incl. M-Bus-Modul

Zum Einsatz im Kesselkreis

angeb. Fabrikat: '.........'
angeb. Typ: '.........'
Menge: 1,000 St

**01.02.380 Bezeichnungsschild**
Bezeichnungsschild für Feldgeräte
Beschriftung nach Angaben des AG, aus
mehrschichtigem Kunststoff, Beschriftung
zweizeilig, gefräst, Höhe 26 mm, Breite 52
mm, Befestigung durch Kleben
Menge: 150,000 St

**01.02.390 Drosselklappe DN 100**
Drosselklappe DN 100

PN10, zum Einbau zwischen Flansche.
Späroguss EN-GJS-400-18-LT

incl. Stellantrieb AUF/ Zu mit 2 Endlagenschaltern
Stellantrieb 24 - 230V

vorgeschlagenes Fabrikat:
Siemens
VFW41.100

angebotenes Fabrikat:
'.........'

angebotener Typ:
'.........'
Menge: 2,000 Stk

*Hinweis: Geräte zur Ansteuerung der Elektrolufterhitzer*

**01.02.400 3-phasiger Thyristor-Leistungssteller**
3-phasiger Thyristor-Leistungssteller
als Stellglied für die industrielle Leistungssteuerung (z.B. Lüfter, Pumpen, Lampen, Heizregister, Industrieöfen). Der robuste und kompakte Aufbau ermöglicht eine verschleißfreie Steuerung mit hohem Wirkungsgrad. Neben der Phasenanschnittsteuerung (für ohmsche und induktive Verbraucher) steht außerdem noch die Schwingungspaketsteuerung (für ohmsche Verbraucher) zur Verfügung.

Anwendung/Typ: Thyristor-Leistungssteller
Funktionen: Phasenanschnitt
Eingang: Eingang für Potentiometer 2,5..10 kΩ, Ansteuerung mit Sollwertsignal 0..10 V = oder 0..20 mA, optional konfigurierbar
Ausgang Spannung: Referenzspannung für Potentiometer: 10 V =
Ausgang Schaltkontakt: Meldekontakt bei 100% Ua, 1x Schließerkontakt, 3A für 250 V ~ oder 24 V =, potentialfrei, Leistungsausgang für ohmsche und induktive Lasten, 6,5 kW (400 V ~ / 10 A)
Spannungsversorgung: L1, L2, L3, N: 400 V ~ 48..62 Hz, selbstsynchronisierend
Anzeige: LED - Spannungsversorgung OK, LED - Aussteuerung 100%
Anschluss: Schraubklemme, max. 2,5 mm²
Gehäuse: PA, , Schutzart: IP40, Schraubklemmen IP23 gemäß DIN EN 60529
Temperatureinsatzbereich: 0..+45 °C,
Montage: vorbereitet zur Rastmontage auf Norm-Tragschiene TS35 (35x7,5 mm) gemäß DIN EN 60715
Menge: 6,000 Stk

**01.02.410 Sicherheitstemperaturwächter**
Sicherheitstemperaturwächter
für Kanaleinbau
Schaltdifferenz mind: 30 - 85°C
Menge: 6,000 Stk

**01.02.420 Stromventil**
Luftstromüberwachung
schaltender Ausgang

angeb. Fabrikat: '.........'
angeb. Typ: '.........'
Menge: 6,000 Stk

### Titel 02 KG482 - Automationsschwerpunkte

*Hinweis: Allgemeine Technische Vorbemerkungen für Schaltschränke*
Allgemeine Technische Vorbemerkungen für Schaltschränke

in Stahlblechausführung allseits geschlossen, Schutzart IP 54; bzw. bei Outdoor IP 55

Ausführung gemäß aller gültigen VDE- und
jeweiligen EVU-Vorschriften, Berührungsschutz gemäß VBG4;

Bei Anreihung an andere Gewerkeschaltschränke ist eine Abstimmung in Form,
Größe und Farbe vorzunehmen.

Gehäuse und Fronttüren sind an geeigneter Stelle mit Cu-Litze in die Erdungsmaßnahmen mit einzubeziehen.

Gehäuse und Türen aus Stahlblech 2mm,
Türen mit Profilgummi; Der Einbau eines
Profilzylinders muß möglich sein.
Montageplatte Stahlblech, 2 mm;

einschließlich komplettem Zubehör:
- Kabelabfangschienen mit Rangierkanal
- Gummiklemmprofile für Bodenbleche
- Kabelverschraubungen in ausreichender
  Anzahl und Größe einschl. 10 % Reserve
- Verdrahtungskanäle mit 30 % Platzreserve
- kompletter unverlierbarer Beschriftung, in Zweischicht-Resopal-Schilder
- ausreichende Schaltplantaschen
- Reihenklemmen gemäß DIN 53480
  ( jeweilige Anzahl und Art ist entspr. Einbauteilen
  selbstständig zu kalkulieren)
- Klein- und Befestigungsmaterial
- jede Transporteinheit ist mit einer
  Verbindungsklemmleiste zum Anschluß an
  weitere Schaltschrankfelder auszurüsten
  für Standschränke zusätzlich:
- Stangenverschluß mit Doppelbarteinsatz
- Transportösen für jede Liefereinheit
- Bodenbleche geteilt herausnehmbar

Stahlblechgehäuse müssen mit mindestens
einer Rostschutz und einer Fertiglackierung mit Strukturlack versehen
werden.

Es sind nur genormte und listenmäßig
geführte Bauteile namhafter Hersteller
zu verwenden.

Die Bauteile müssen übersichtlich und
leicht zugänglich montiert sein.

Befestigungsschrauben müssen von vorne
zugänglich sein.

Betriebsmittelkennzeichnungen sind
dauerhaft so anzubringen, daß sie beim
Austausch des Gerätes nicht verloren
gehen.

Alle abgehenden Kabel und Leitungen sind
auf Reihenklemmen zu legen. Für jede
Ader ist eine Klemmstelle vorzusehen.

Pro Klemme darf nur ein Draht angeklemmt
werden. Gegebenenfalls sind durch Stiftkabelschuhe einadrige Anschlüsse herzustellen.

N-Leiter müssen über N-Leiter-Trenn-
klemmen geführt werden. Für alle
Schutzleiter (PE/PEN) sind Schutzleiteranschlußklemmen oder einzeln beschriftete PE-Schienen-Anschlußpunkte
vorzuhalten.

Die Verdrahtung hat mit flexiblen Leitungen von mindestens 0,75 qmm und
Aderendhülsen zu erfolgen. Leiterfarben gemäß VDE und DIN 57113;

Fremdspannungsführende Teile sind abzudecken und zu kennzeichnen.

Bei elektronischen Einbauteilen (DDC/-
SPS/Frequenzumformer) ist für einwandfreie EMV-Verträglichkeit Sorge zu tragen. Alle Metallteile müssen über flexible PEN-Verbindungen in den Potentialausgleich einbezogen werden.

Alle Schaltschütze, die von Automationsgeräten angesteuert werden, sind
aus Sicherheitsgründen mit RC-Gliedern
zu beschalten.

Bei Schaltschränken mit gemeinsamen
MSR-und Leistungsteilen ist eine eindeutige Trennung zwischen Leistungsbaugruppen und DDC-Geräten vorzunehmen.
Eine gemeinsame Belegung der Verdrahtungskanäle ist nicht zugelassen.

Ein Reserveeinbauplatz von ca. 20 % ist,
einschließlich Einbau der an anderer
Stelle beschriebenen Beistellgeräte,
vorzusehen.

Die minimale Gehäusebreite für anreihbare Schaltschrankfelder beträgt 800 mm.

Die Abmessungen von Transporteinheiten
sind vor Fertigung mit dem Auftraggeber
abzustimmen. Die Transporteinheiten sind
vom Auftragnehmer an der Verwendungsstelle mechanisch und elektrisch zu
verbinden und zu prüfen.

Der Schaltschrank ist fix und fertig
montiert, verdrahtet und werkstattgeprüft auszuliefern.

Der Schaltschrank ISP Lüftung wird abgeklemmt und der Schrank wird entsorgt. Die Kabel bleiben, die aufgrund der Unzugänglichkeit der Kabelwege enthalten. Es werden nur die Kabel  am ISP 2 neu gezogen, die in der Lüftungszentrale verlegt werden, bzw. deren Feldgeräte bislang noch nicht vorhanden waren. Feldgeräte der Lüftungsanlagen werden getauscht.

*Hinweis: Reservedatenpunkte sind vom Modul bis zur Klemme zu*
Reservedatenpunkte sind vom Modul bis zur Klemme zu verdrahten.
Es erfolgt keine gesonderte Vergütung.

#### Bereich 02.01 Schaltschränke

**02.01.10 Schaltschrank-Innenbeleuchtung und Steckdose 230 V / 10 A**
Schaltschrank-Innenbeleuchtung und
Steckdose 230 V / 10 A
als Kombination
mit allem Zubehör,
bestehend aus:
1 Sicherungsautomat 1-polig 16A
1 FI- Schalter 2polig 16A  0,03A
Steckdose 230 V / 10 A
1 Langfeldleuchte
1 Türkontaktschalter
mit kurzschlussfester Leitung
und Abgriff vor Hauptschalter
Menge: 3,000 St

**02.01.20 Schaltschrank aus anreihbaren Feldern,B 1000mm**
Schaltschrank aus anreihbaren Feldern
Höhenangabe zuzüglich Sockel
Gehäuse aus anreihbaren Schaltschrankfeldern, in Transporteinheiten teilbar,
einschließlich Verbindungsrahmen,
Seitenteile und Sockel 200mm
in stabiler Stahlblechausführung,
Mindestblechstärken:
- Rückwand  1,5 mm
- Türen  2,0 mm
- Montageplatte  3,0 mm
grundiert,
Lackierung außen Strukturlack RAL 7035,
mit Transportösen.
Aufliegende, gummiabgedichtete, durchgehende Türen mit innenliegenden Scharnieren und Stangenverschluss mit Doppelbarteinsatz. Schutzart -ohne Türeinbauten- IP55 nach DIN 40050.
Gravierte Bezeichnungsschilder für Türeinbaugeräte, unverwechselbare Bezeichnung aller Betriebsmittel gemäß Schaltplanunterlagen, Schaltplantasche, Kabelkanäle, bezeichnete Reihenklemmen für
alle nach außen führenden Leitungen,
Nullleitertrennklemmen für Abgänge bis
16 qmm und Schutzleitertrennklemmen für
Abgänge bis 35 qmm. Kabelverschraubungen
gemäß Schaltplan mit 10% Reserve, bei
Einführung von unten Kabelabfangschiene
und Rangierkanal. Platzreserve 20%.
Ausführung gemäß VDE 0660 Teil 500/11.84
BxHxT = 1000 x 1800 x 400 mm
nur liefern
Kleinmaterial für Schaltschrank, Kabelschuhe, Kabeleinführung, Abfangschiene, Bügelschellen, Beschriftung, Montagematerial, ist zu berücksichtigen
Menge: 2,000 St

**02.01.30 Schaltschrank aus anreihbaren Feldern,B 800mm**
Schaltschrank aus anreihbaren Feldern
Höhenangabe zuzüglich Sockel
Gehäuse aus anreihbaren Schaltschrankfeldern, in Transporteinheiten teilbar,
einschließlich Verbindungsrahmen,
Seitenteile und Sockel 200mm
in stabiler Stahlblechausführung,
Mindestblechstärken:
- Rückwand  1,5 mm
- Türen  2,0 mm
- Montageplatte  3,0 mm
grundiert,
Lackierung außen Strukturlack RAL 7035,
mit Transportösen.
Aufliegende, gummiabgedichtete, durchgehende Türen mit innenliegenden Scharnieren und Stangenverschluss mit Doppelbarteinsatz. Schutzart -ohne Türeinbauten- IP55 nach DIN 40050.
Gravierte Bezeichnungsschilder für Türeinbaugeräte, unverwechselbare Bezeichnung aller Betriebsmittel gemäß Schaltplanunterlagen, Schaltplantasche, Kabelkanäle, bezeichnete Reihenklemmen für
alle nach außen führenden Leitungen,
Nullleitertrennklemmen für Abgänge bis
16 qmm und Schutzleitertrennklemmen für
Abgänge bis 35 qmm. Kabelverschraubungen
gemäß Schaltplan mit 10% Reserve, bei
Einführung von unten Kabelabfangschiene
und Rangierkanal. Platzreserve 20%.
Ausführung gemäß VDE 0660 Teil 500/11.84
BxHxT = 800 x 1800 x 400 mm
nur liefern
Kleinmaterial für Schaltschrank, Kabelschuhe, Kabeleinführung, Abfangschiene, Bügelschellen, Beschriftung, Montagematerial, ist zu berücksichtigen
Menge: 3,000 St

**02.01.40 Schaltschrank als Wandschrank**
Schaltschrank als Wandschrank
zur Montage im Bereich der Wohnflügel

in stabiler Stahlblechausführung,
Mindestblechstärken:
- Rückwand  1,5 mm
- Türen  2,0 mm
- Montageplatte  3,0 mm
grundiert,
Lackierung außen Strukturlack RAL 7035,
mit Transportösen.
Aufliegende, gummiabgedichtete, durchgehende Türen mit innenliegenden Scharnieren und Stangenverschluss mit Doppelbarteinsatz. Schutzart -ohne Türeinbauten- IP55 nach DIN 40050.
Gravierte Bezeichnungsschilder für Türeinbaugeräte, unverwechselbare Bezeichnung aller Betriebsmittel gemäß Schaltplanunterlagen, Schaltplantasche, Kabelkanäle, bezeichnete Reihenklemmen für
alle nach außen führenden Leitungen,
Nullleitertrennklemmen für Abgänge bis
16 qmm und Schutzleitertrennklemmen für
Abgänge bis 35 qmm. Kabelverschraubungen
gemäß Schaltplan mit 10% Reserve, bei
Einführung von unten Kabelabfangschiene
und Rangierkanal. Platzreserve 20%.
Ausführung gemäß VDE 0660 Teil 500/11.84
BxHxT = 1000 x 1000 x 300 mm
nur liefern
Kleinmaterial für Schaltschrank, Kabelschuhe, Kabeleinführung, Abfangschiene, Bügelschellen, Beschriftung, Montagematerial, ist zu berücksichtigen
Menge: 1,000 St

**02.01.50 Einspeisung Leistungsteil 400V /100 A incl. M-Bus Zähler**
Einspeisung mit Lastschalter mit Meldekontakt
für Nennstrom 100 A, 3polig
incl. M-Bus-Drehstromzähler
Menge: 1,000 St

**02.01.60 Wandschrank 300x300**
Wandschrank 300x300
zur Aufnahme der Regelkomponeten
für die elektrischen Nachheizer
incl. Klemmen
und Montage
Menge: 6,000 Stk

**02.01.70 Einspeisung Leistungsteil 400V/63 A incl. M-Bus-Drehstromzähler**
Einspeisung Leistungsteil 400V/63 A
Einspeisung mit Lastschalter mit Meldekontakt
für Nennstrom 63 A
incl. M-Bus Drehstromzähler
Menge: 1,000 St

**02.01.80 Einspeisung Leistungsteil 400V/32 A incl. M-Bus-Drehstromzähler**
Einspeisung Leistungsteil 400V/32 A
Einspeisung mit Lastschalter mit Meldekontakt
für Nennstrom 32 A
incl. M-Bus Drehstromzähler
Menge: 1,000 St

**02.01.90 Servicesteckdose mt FI-LS B16 2-polig**
Servicesteckdose mt FI-LS B16 2-polig
Abgriff vor Hauptschalter kurzschlussfest
Menge: 3,000 St

**02.01.100 Überspannungsschutz 3+1-pol. als Netzmittelschutz**
Überspannungsschutz 3+1-pol. als Netzmittelschutz
für Drehstromnetze 400 V,
mit einem Hilfskontakt;
zur Begrenzung von Überspannungen
Klasse C Typ 2
Menge: 3,000 St

**02.01.110 Sicherungsautomat 1-pol. bis 10 A als Leistungsabgang**
Sicherungsautomat 1-pol. bis 10 A
als Leistungsabgang
mit Ausgelöstmeldung
für Leistungsabgänge einschließlich Zubehör und
Klemmen
Menge: 9,000 St

**02.01.120 Spannungsabgang 230V bis 16A**
Spannungsabgang 230V bis 16A
mit Leitungsschutzschalter und Hilfsschalter
Leitungsschutzschalter DIN EN 60898-1
*VDE 0641-11 Maße DIN 43880,
fingersicher DIN EN 50274
Bemessungsbetriebsspannung 230/400 V AC,
mit beidseitiger Klemmenabdeckung,
1polig,
Bemessungsausschaltvermögen 6 kA,
mit Hilfsschalter 1 W
Menge: 8,000 St

**02.01.130 Schaltschrank-Zwangsbelüftung**
Schaltschrank-Zwangsbelüftung
bestehend aus:
1 Schaltschranklüfter mit Filtermatte und Luftmenge
  entsprechend Wärmeverlustleistung
1 Luftausströmgitter
1 Schaltschrankthermostat
1 Sicherungsautomat mit Anschlussklemmen
Menge: 3,000 St

**02.01.140 Phasenüberwachung mit 3 Meldeleuchten, Drehstromunterspannungsrelais,**
Phasenüberwachung mit 3 Meldeleuchten,
Drehstromunterspannungsrelais,
Sicherungen und Klemmen
Menge: 3,000 St

**02.01.150 Sammelstörmeldeeinrichtung mit Quittierung**
Sammelstörmeldeeinrichtung
mit Quittierung
bestehend aus:
1 Leuchtdrucktaster
1 Koppelrelais
Menge: 3,000 St

**02.01.160 Netzwiederkehr-Schaltung**
Netzwiederkehr-Schaltung
bestehend aus:
1 Wischrelais
1 Hilfsschütz oder Koppelrelais
Menge: 3,000 St

**02.01.170 Hilfsspannungsversorgung 24 V / 400 VA mit Trafo 230/24 V**
Hilfsspannungsversorgung  24 V / 400 VA
mit Trafo 230/24 V
und primär- und sekundärseitiger Absicherung
Menge: 3,000 St

**02.01.180 Hilfsspannungsversorgung 230 V/400 VA mit Trafo 400/230 V**
Hilfsspannungsversorgung  230 V/400 VA
mit Trafo 400/230 V
und primär- und sekundärseitiger Absicherung
Menge: 2,000 St

**02.01.190 Spannungsversorgung für Steuerspannung Feldgeräte**
Spannungsversorgung für Steuerspannung Feldgeräte,
Nennleistung 630 VA,
Spannungsebene nach Erfordernissen
des angebotenen System,
mit Überstromschutzorgan gemäß
Herstellerforderung
Menge: 2,000 St

**02.01.200 Spannungsversorgung für Steuerspannung Automationseinrichtung**
Spannungsversorgung für Steuerspannung Automationseinrichtung,
Nennleistung 630 VA,
Spannungsebene nach Erfordernissen
des angebotenen System,
mit Überstromschutzorgan gemäß
Herstellerforderung
Menge: 3,000 St

**02.01.210 Sicherungsautomat 3-pol. bis 16 A als Leistungsabgang**
Sicherungsautomat 3-pol. bis 16 A
als Leistungsabgang
mit Ausgelöstmeldung
für Leistungsabgänge einschließlich Zubehör und
Klemmen
Menge: 4,000 St

**02.01.220 Sicherungsautomat 3-pol. bis 25A als Leistungsabgang**
Sicherungsautomat 3-pol. bis 25 A
als Leistungsabgang
mit Ausgelöstmeldung
für Leistungsabgänge einschließlich Zubehör und
Klemmen
als Spannungsabgang für die Lüfterpanel der RLT-Geräte
Menge: 8,000 St

**02.01.230 Leist.-Baugruppe Drehstrom direkt 1-stufig**
Leist.-Baugruppe Drehstrom direkt 1-stufig Leistungsbaugruppe für Drehstromantrieb,
Direktanlauf, Motornennleistung bis
2 kW, (1-stufig), mit Aufschaltung von
Wicklungsschutz (Thermokontakt), mit
Motorschutzschalter, thermisch und
magnetisch auslösend, einschl. potentialfreiem
Hilfskontakt für Betriebsmeldung
je Stufe und einer Störmeldung mit Ansteuerung
durch DDC und Rückmeldung an DDC.
Menge: 4,000 St

**02.01.240 Leist.-Baugruppe 230V bis 1,0 kW 1-stufig**
Leistungsbaugruppe für Pumpen, Ventilatoren
230 V, Motornennleistung bis 1,0kW mit
Motorschutzschalter,
Leistungs- und Hilfsschütz, Aufschaltung
von Wicklungsschutz (Thermokontakt,
mit Ansteuerung durch DDC und
Rückmeldung an DDC).
Menge: 15,000 St

**02.01.250 Ansteuerung Stellantrieb 2-Punkt**
Ansteuerung Stellantrieb 2-Punkt
für Klappen oder Ventile
bestehend aus: Koppelrelais oder Hilfsschütz
Zubehör nach Erfordernis
Menge: 18,000 St

**02.01.260 Ansteuerung Stellantrieb stufenlos**
Ansteuerung Stellantrieb stufenlos
für Klappen oder Ventile,
Zubehör nach Erfordernis
Menge: 15,000 St

**02.01.270 Baugruppe Bus-Anschluss**
Baugruppe Bus- Anschluss
bestehend aus:
- Klemmen
Menge: 5,000 St

**02.01.280 Hilfsrelais**
Hilfsrelais
für zusätzliche Verriegelungsbedingungen
- mit 3 Wechslern / 16A / 240V
- mit Stecksockel
- mit blockierbarer Prüftaste
- mit Spulenspannung 220VAC oder 24VAC/DC
- mit Kontakten AgSNo2
- mit LED zur Zustandsanzeige

liefern und funktionsfähig im Schaltschrank montieren
und auf Klemmen verdrahten
Menge: 10,000 St

**02.01.290 NOT-AUS-Schaltung**
NOT-AUS-Schaltung
bestehend aus:
1 Not-Aus-Schalter für Türmontage
1 Hilfsschütz, Klemmen
Menge: 1,000 St

**02.01.300 Reparaturschalterüberwachung**
Reparaturschalterüberwachung
bestehend aus je:
2 Reihenklemmen + N + PE
Handbedien- und Signalisierungsebene
einschließlich Steuerung sind Bestandteil der Automatio
nsstation.
Menge: 8,000 St

**02.01.310 Kessel-/Wärmepumpenansteuerung**
Kessel-/Wärmepumpenansteuerung
bestehend aus:
1 DA
2 DE
Mod-Bus-Anschluss
-Aufschaltung auf Automationsstation
-Koppelrelais
-Klemmen
Menge: 3,000 St

**02.01.320 Sensoreingang**
Sensoreingang
passiver oder aktiver Sensoreingang stufenlos
(z. B. Temperaturfühler usw.) und
Zubehör nach Erfordernis
Menge: 104,000 St

**02.01.330 Binärer Ausgang**
Binärer Ausgang
- Klemmen
Menge: 43,000 St

**02.01.340 Meldeeingang potentialfrei (z. B. Filter**
Meldeeingang potentialfrei (z. B. Filter
überwachung
usw.), Klemmen, Schirmschienen
und Zubehör nach Erfordernis
Menge: 195,000 St

**02.01.350 Modulare Anschlussdose RJ45, 8polig AP,**
Modulare Anschlussdose RJ45, 8polig AP
geschirmt, Kategorie 7,
in löt-, schraub- und abisolierfreier Technik,
Stiftbelegung DIN EN 50173,
Aufputzausführung zur Montage auf Hutschiene in
Schaltschrank, Auslaß schräg, Schutzart IP 4X,
mit geschirmten RJ45-Buchsen-Modulen, 360°-
Schirmanschluss mit integrierter Zugentlastung, zum
Anschluss von Cat 7-Kabel,
mit Beschriftungsfeld, einschließl. Beschriftung gemäß
Vorgabe des AG.
Menge: 4,000 St

**02.01.360 Schaltschrank- Transport und Montage**
Schaltschrank- Transport und Montage
Schaltschrankfeld
bestehen aus:
- Transport bis zur Verwendungsstelle
- Montage auf Nordseite im Aussenbereich
- Ausrichten und Befestigen auf dem
  Montagegestell
Menge: 6,000 St

**02.01.370 Einbau Automationsstation ASP1 (Hzg)**
Einbau Automationsstation ASP1
Abrechnung je Hardware-Datenpunkt
Menge: 115,000 St

**02.01.380 Einbau Automationsstation ASP2 (RLT)**
Einbau Automationsstation ASP2
Abrechnung je Hardware-Datenpunkt
Menge: 292,000 St

**02.01.390 Einbau Automationsstation ASP3 Zirkulation Wohnflügel**
Einbau Automationsstation ASP3
Abrechnung je Hardware-Datenpunkt
Menge: 16,000 St

**02.01.400 Einbau beigestellte Komponenten:**
Einbau beigestellte Komponenten:
- 18x Stromventil
- 6x Signalwandler
- 3x Switch
Menge: 27,000 Stk

**02.01.410 Inbetriebnahme Schaltschrank**
Inbetriebnahme Schaltschrank
bestehend aus:
- Prüfen der angeschlossenen Antriebe
  (Pumpen, Ventilatoren, Ventile etc.)
  auf richtige Drehrichtung
- Messung der Motor-Nennströme
- Einstellung und Protokollierung der
  Schutzeinrichtungen (wie z.B.: Motorschutzschalter, Zeitrelais, Messverstärker, etc),,,,
- Einstellung und Protokollierung der
Feldgeräteparameter
  (wie z.B.: Druckwächter, Frostwächter, STB, etc.)
- Funktionsprüfung der elektromechanischen Schalt- und Steuerungsabläufe,,,,
- Funktionsprüfung aller elektromechanischen Sicherheitseinrichtungen,,,,
- Funktionsprüfung von Fernbedienungen,,,,
- 1:1 Test und Protokollierung aller
  Datenpunkte aus dem Feld bis zur Automationsstation,
- Inbetriebnahmeprotokoll für alle oben beschriebenen
  Leistungen (Checklisten, Messprotoklolle usw.)

Abrechnung je physikalischem Datenpunkt
Menge: 390,000 St

**02.01.420 Planung Schaltschrank**
Planung Schaltschrank
für den Liefer- und Leistungsumfang
Schaltschrankplanung mit CAD-System:
- Beschaffung aller zur Leistungserbringung
erforderlichen Daten
- Stromlaufpläne mit Betriebsmittelkennzeichnung
nach DIN 40719
- Belegungspläne
- Schaltschrankansicht (Außen und Innen)
- Stücklisten
- Kabellisten und Klemmenplan
Menge: 6,000 St

### Titel 03 KG483 - Automationsmanagement

*Hinweis: Die Techniker Krankenkasse verfügt über eine*
Die Techniker Krankenkasse  verfügt über eine Liegenschaftsübergreifende Managementbedieneinrichtung vom Typ Siemens Desigo CC am Stammsitz in Hamburg.

Es sind Lizenzdatenpunkte auf dem zentralen Server einzupflegen.
Die Anlagen Schulungszentrums in Hayn sind auf dem Desigo CC - Server sowohl in Hamburg als auch in Hayn aufzuschalten.

Die Abstimmung mit der IT-Abteilung der TK zur Herstellung einer sicheren Verbindung ist in die Einheitspreise einzukalkulieren und wird nicht separat vergütet.

#### Bereich 03.01 Hardware

**03.01.10 Bedienrechner für Gebäudeleitsystem**
Bedienrechner für Gebäudeleitsystem
als zusätzlicher Bedienplatz
Technische Mindestanforderungen:
Intel i7-14700
16GB RAM
512GB SSD
Windows vPro W11P 3Y
Workstation-Desktops

inkl Tastatur und Maus (kabelgebunden), und Einrichtung
Menge: 1,000 St

**03.01.20 27" Monitor passend zu Pos.**
27" Monitor
Anschlüsse passend zu Pos. 03.01.10

liefern und montieren
Menge: 2,000 St

#### Bereich 03.02 Software und Lizenzen

**03.02.10 Desigo CC 700DP BACnet Lizenzerweiterung**
Desigo CC 700DP BACnet Lizenzerweiterung
zus. Datenpunkte BACnet (Automation)
Lizenzerweiterung der Desigo CC
Gebäudemanagementplattform um
700 Datenpunkte für die
Gebäudeautomation
incl. erforderlichem Versionsupdate
Menge: 1,000 St

**03.02.20 Einpflegen der Lizenzdatenpunkte in GLT-Zentralserver in**
*** Bedarfsposition ohne GB
Einpflegen der Lizenzdatenpunkte in GLT-Zentralserver in Hauptliegenschaft der TK und im Server in Hayn
Menge: 1,000 St

**03.02.30 BACnet-Secure connect Zertifikate**
*** Bedarfsposition ohne GB
BACnet-Secure connect Zertifikate
für die BaCnet-SC Controller
einpflegen
Menge: 3,000 Stk

#### Bereich 03.03 Dienstleistungen

**03.03.10 Managementfunktion Kommunikation Ein-Ausgabefunktion**
STLB-Bau 2025-04 070
Managementfunktion DIN EN ISO 16484-3, Kommunikation Ein-/Ausgabefunktion gemäß Funktion 7.1 GA-Funktionsliste, Beiblatt 070-5.
Menge: 289,000 St

**03.03.20 Managementfunktion Komplexer Objekttyp**
STLB-Bau 2025-04 070
Managementfunktion VDI 3814 Blatt 1, Komplexer Objekttyp gemäß Funktion 7.2 GA-Funktionsliste, Beiblatt 070-5.
Menge: 259,000 St

**03.03.30 Managementfunktion Ereignis-Langzeitspeicherung**
STLB-Bau 2025-04 070
Managementfunktion VDI 3814 Blatt 1, Ereignis-Langzeitspeicherung gemäß Funktion 7.3 GA-Funktionsliste, Beiblatt 070-5.
Menge: 9,000 St

**03.03.40 Managementfunktion Historisierung Datenbank**
STLB-Bau 2025-04 070
Managementfunktion VDI 3814 Blatt 1, Historisierung in Datenbank gemäß Funktion 7.4 GA-Funktionsliste, Beiblatt 070-5.
Menge: 225,000 St

**03.03.50 Bedienfunktion Grafik/Anlagenbild**
STLB-Bau 2025-04 070
Bedienfunktion VDI 3814 Blatt 1, Grafik/Anlagenbild gemäß Funktion 8.1 GA-Funktionsliste, Beiblatt 070-5.
Menge: 18,000 St

**03.03.60 Bedienfunktion Dynamische Einblendung**
STLB-Bau 2025-04 070
Bedienfunktion VDI 3814 Blatt 1, Dynamische Einblendung gemäß Funktion 8.2 GA-Funktionsliste, Beiblatt 070-5.
Menge: 327,000 St

**03.03.70 Bedienfunktion Ereignis-Anweisungstext**
STLB-Bau 2025-04 070
Bedienfunktion VDI 3814 Blatt 1, Ereignis-Anweisungstext gemäß Funktion 8.3 GA-Funktionsliste, Beiblatt 070-5, bis 80 Zeichen.
Menge: 7,000 St

### Titel 04 KG484 - Kabel und Trassen

*Hinweis: Vorbemerkungen zu Installationsleistungen*
Vorbemerkungen zu Installationsleistungen
Die Verkabelung erfolgt nach den
für das Bauvorhaben anzuwendenden
sicherheitstechnischen Anforderungen
und den einschlägigen DIN-und
VDE-Vorschriften zu entsprechen.
Behördliche Vorschriften und
Auflagen sind zu beachten.
Es ist eine fachgerechte,
optisch ansprechende Verlegungsweise
gefordert. Die Ausführung muß sich nach
den baulichen Gegebenheiten richten.
Für die Installation erforderliches
Hilfs- und Befestigungsmaterial ist
in die Einheitspreise einzukalkulieren!
Niederspannungskabel und
Kleinspannungskabel sind getrennt zu verlegen.
Auf Kabelbühnen und in Kabelkanälen
verlegte Kabel müssen gebündelt werden.
Bohrungen bis 15 mm und das
Wiederverschließen sind in die
Einheitspreise einzurechen.
Es sind folgende Verlegearten zugrunde zu legen:
60% in Kabelrinnen / Trassen oder im Doppelboden
30% in Schutzrohren
8% einschließlich Sammelhalterungen
in Zwischendecken
1% auf Putz incl. Schellen etc.
1% Unterputz incl. Schlitzarbeiten
Folgende Leistungen sind in die
Einheitspreise der entsprechenden
Positionen einzurechnen und werden
nicht gesondert vergütet:
- funktionsfertiges Verschlauchen
  der Druckdosen
- eindeutiges bezeichnen der Kabelenden
  gem. beigestellter Kabelliste
- Messung Schleifenwiederstand
- Messung Isolationswiederstand
- Messprotokolle für durchgeführte
  Messungen in 3-facher Ausführung
- Gerätedokumentation einschließlich
  Prüfberichte, Messblätter,
  Ersatzteillisten, Montage-,
  Bedienungs- und Wartungsanleitung
Alle aufgeführten Positionen beinhalten liefern und
montieren.

*Hinweis: Kabelzug*
Kabelzug
Der Kabelzug und Trassenausbau innerhalb der Technikzentralen hat durch den AN GA zu erfolgen.
Abseits der Zentralen erfolgt der Kabelzug durch den AN Elektro auf dessen Trassen. Dafür ist eine Kabelzugliste, Grundrisse mit gekennzeichneten Feldgeräten und Kabelnummern sowie Markierungen vor Ort mit Kabelnummer (Start-/Zielpunkt) durch den AN GA zu erstellen. Vor dem Schließen von Wänden hat der AN GA die durch das Gewerk Eelektro gezogenen Kabel auf Vollständigkeit zu überprüfen.

#### Bereich 04.01 Kabel und Leitungen

**04.01.10 Installationsltg NYM-J 3x1,5 vorh.Kabelrinne/Kanal**
STLB-Bau 2025-04 053
Installationsleitung DIN VDE 0250-204 (VDE 0250-204) NYM-J 3 x 1,5, Cu-Zahl 43, auf vorh. Kabelrinnen oder in offene Kanäle, Arbeitshöhe des Montageortes bis 3,5 m über der Standfläche des hierfür erforderlichen Gerüstes.
Menge: 150,000 m

**04.01.20 Installationsltg NYM-J 4x1,5 vorh.Kabelrinne/Kanal**
STLB-Bau 2025-04 053
Installationsleitung DIN VDE 0250-204 (VDE 0250-204) NYM-J 4 x 1,5, Cu-Zahl 58, auf vorh. Kabelrinnen oder in offene Kanäle, Arbeitshöhe des Montageortes bis 3,5 m über der Standfläche des hierfür erforderlichen Gerüstes.
Menge: 15,000 m

**04.01.30 Installationsltg NYM-J 5x1,5 vorh.Kabelrinne/Kanal**
STLB-Bau 2025-04 053
Installationsleitung DIN VDE 0250-204 (VDE 0250-204) NYM-J 5 x 1,5, Cu-Zahl 72, auf vorh. Kabelrinnen oder in offene Kanäle, Arbeitshöhe des Montageortes bis 3,5 m über der Standfläche des hierfür erforderlichen Gerüstes.
Menge: 20,000 m

**04.01.40 Installationsltg NYM-J 3x2,5 vorh.Kabelrinne/Kanal**
STLB-Bau 2025-04 053
Installationsleitung DIN VDE 0250-204 (VDE 0250-204) NYM-J 3 x 2,5, Cu-Zahl 72, auf vorh. Kabelrinnen oder in offene Kanäle, Arbeitshöhe des Montageortes bis 3,5 m über der Standfläche des hierfür erforderlichen Gerüstes.
Menge: 50,000 m

**04.01.50 Installationsltg NYM-J 5x2,5 vorh.Kabelrinne/Kanal**
STLB-Bau 2025-04 053
Installationsleitung DIN VDE 0250-204 (VDE 0250-204) NYM-J 5 x 2,5, Cu-Zahl 120, auf vorh. Kabelrinnen oder in offene Kanäle, Arbeitshöhe des Montageortes bis 3,5 m über der Standfläche des hierfür erforderlichen Gerüstes.
Menge: 45,000 m

**04.01.60 Installationsltg NYM-J 5x4 vorh.Kabelrinne/Kanal**
STLB-Bau 2025-04 053
Installationsleitung DIN VDE 0250-204 (VDE 0250-204) NYM-J 5 x 4, Cu-Zahl 192, auf vorh. Kabelrinnen oder in offene Kanäle, Arbeitshöhe des Montageortes bis 3,5 m über der Standfläche des hierfür erforderlichen Gerüstes.
Menge: 50,000 m

**04.01.70 Installationskabel symmetrisch J-Y(St)Y 2x2x0,8 vorh.Kabelrinne/Kanal**
STLB-Bau 2025-04 061
Installationskabel, symmetrisch, J-Y(St)Y, 2 x 2 x 0,8, auf vorh. Kabelrinnen oder in offene Kanäle, Arbeitshöhe des Montageortes bis 3,5 m über der Standfläche des hierfür erforderlichen Gerüstes.
Menge: 50,000 m

**04.01.80 Installationskabel symmetrisch J-Y(St)Y 4x2x0,8 vorh.Kabelrinne/Kanal**
STLB-Bau 2025-04 061
Installationskabel, symmetrisch, J-Y(St)Y, 4 x 2 x 0,8, auf vorh. Kabelrinnen oder in offene Kanäle, Arbeitshöhe des Montageortes bis 3,5 m über der Standfläche des hierfür erforderlichen Gerüstes.
Menge: 50,000 m

**04.01.90 Steuerleitung LiYCY (TP) 2x2x0,75**
Steuerleitung LiYCY (TP) 2x2x0,75
Leiter-Nennquerschnitt: 0.75 mm²
Ader-Isolation: PVC
Ader-Kennzeichnung: Farbe
Flammwidrig: nach EN 60332-1-2
Nennspannung U: 50 V
Verseilelement Paare
Mantel-Farbe grau
Schirm über Verseilelement: ohne
Schirm über Verseilung: Geflecht
Mantel-Material  PVC
Leiter-Klasse  Kl.5 = feindrähtig
Zul. Kabelaußentemperatur, in Bewegung  -5 °C
Zul. Kabelaußentemperatur, fest verlegt  -40 °C
Ader-Zahl  4
Außendurchmesser ca.  8.5 mm
auf vorh. Kabelrinnen oder in offene Kanäle, Arbeitshöhe des Montageortes bis 3,5 m über der Standfläche des hierfür erforderlichen Gerüstes.
Menge: 1850,000 m

**04.01.100 Datenleitung LiYCY (TP) 4x2x0,75**
Datenleitung LiYCY (TP) 4x2x0,75
Leiter-Nennquerschnitt: 0.75 mm²
Ader-Isolation: PVC
Ader-Kennzeichnung: Farbe
Flammwidrig: nach EN 60332-1-2
Nennspannung U: 50 V
Verseilelement Paare
Mantel-Farbe grau
Schirm über Verseilelement: ohne
Schirm über Verseilung: Geflecht
Mantel-Material  PVC
Leiter-Klasse  Kl.5 = feindrähtig
Zul. Kabelaußentemperatur, in Bewegung  -5 °C
Zul. Kabelaußentemperatur, fest verlegt  -40 °C
Ader-Zahl  4
Außendurchmesser ca. 12,1 mm
auf vorh. Kabelrinnen oder in offene Kanäle, Arbeitshöhe des Montageortes bis 3,5 m über der Standfläche des hierfür erforderlichen Gerüstes.
Menge: 450,000 m

**04.01.110 Steuerleitung ÖLFLEX 110 2G0,75**
Steuerleitung ÖLFLEX 110 2G0,75

VDE-registrierte ölbeständige PVC Steuerleitung für eine Vielzahl von Anwendungen; Nennspannung U0/U: 300/500V; Prüfspannung: 4000V; Aderisolation aus PVC; Ader-Ident-Code: schwarz mit weißen Nummern nach VDE 0293-1; Leiter: Kupferlitze blank, feindrähtig nach VDE 0295 / IEC 60228, Klasse 5; Außenmantel aus PVC, grau; Temperaturbereich: gelegentlich bewegt: -15°C bis 70°C, fest verlegt: -40°C bis +80°C; ölbeständig nach DIN EN 50290-2-22 (TM54); flammwidrig nach IEC 60332-1-2
Menge: 90,000 m

**04.01.120 Steuerleitung ÖLFLEX 110 4G0,75**
Steuerleitung ÖLFLEX 110 4G0,75

VDE-registrierte ölbeständige PVC Steuerleitung für eine Vielzahl von Anwendungen; Nennspannung U0/U: 300/500V; Prüfspannung: 4000V; Aderisolation aus PVC; Ader-Ident-Code: schwarz mit weißen Nummern nach VDE 0293-1; Leiter: Kupferlitze blank, feindrähtig nach VDE 0295 / IEC 60228, Klasse 5; Außenmantel aus PVC, grau; Temperaturbereich: gelegentlich bewegt: -15°C bis 70°C, fest verlegt: -40°C bis +80°C; ölbeständig nach DIN EN 50290-2-22 (TM54); flammwidrig nach IEC 60332-1-2
Menge: 30,000 m

**04.01.130 Steuerleitung ÖLFLEX 110 4G1,5**
Steuerleitung ÖLFLEX 110 4G1,5

VDE-registrierte ölbeständige PVC Steuerleitung für eine Vielzahl von Anwendungen; Nennspannung U0/U: 300/500V; Prüfspannung: 4000V; Aderisolation aus PVC; Ader-Ident-Code: schwarz mit weißen Nummern nach VDE 0293-1; Leiter: Kupferlitze blank, feindrähtig nach VDE 0295 / IEC 60228, Klasse 5; Außenmantel aus PVC, grau; Temperaturbereich: gelegentlich bewegt: -15°C bis 70°C, fest verlegt: -40°C bis +80°C; ölbeständig nach DIN EN 50290-2-22 (TM54); flammwidrig nach IEC 60332-1-2
Menge: 430,000 m

**04.01.140 Steuerleitung ÖLFLEX 110 5G2,5**
Steuerleitung ÖLFLEX 110 5G2,5

VDE-registrierte ölbeständige PVC Steuerleitung für eine Vielzahl von Anwendungen; Nennspannung U0/U: 300/500V; Prüfspannung: 4000V; Aderisolation aus PVC; Ader-Ident-Code: schwarz mit weißen Nummern nach VDE 0293-1; Leiter: Kupferlitze blank, feindrähtig nach VDE 0295 / IEC 60228, Klasse 5; Außenmantel aus PVC, grau; Temperaturbereich: gelegentlich bewegt: -15°C bis 70°C, fest verlegt: -40°C bis +80°C; ölbeständig nach DIN EN 50290-2-22 (TM54); flammwidrig nach IEC 60332-1-2
Menge: 50,000 m

**04.01.150 Busltg KNX-TP YCYM 2x2x0,8 vorh.Kabelrinne/Kanal**
STLB-Bau 2025-04 057
Busleitung, Bussystem KNX-TP, Mantelisolation bemessen für 4 kV Prüfspannung, YCYM 2 x 2 x 0,8, Cu-Zahl 21, auf vorh. Kabelrinnen oder in offene Kanäle.
Menge: 150,000 m

**04.01.160 PVC-Steuerltg. YSLY-JZ 3x1,5**
PVC-Steuerltg. YSLY-JZ 3x1,5
auf vorh. Verlegesysteme
PVC-Steuerleitung DIN EN 50525-2-51 (VDE 0285-525-2-51)
YSLY-JZ 3 x 1,5, Cu-Zahl 43, auf vorh. Kabelrinnen, in offene
Kanäle oder in vorh. Rohr.
Menge: 650,000 m

**04.01.170 PVC-Steuerltg. YSLY-JZ 3x 2,5**
PVC-Steuerltg. YSLY-JZ 3x2,5
auf vorh. Verlegesysteme
PVC-Steuerleitung DIN EN 50525-2-51 (VDE 0285-525-2-51)
YSLY-JZ 3 x 1,5, Cu-Zahl 72, auf vorh. Kabelrinnen, in offene
Kanäle oder in vorh. Rohr.
Menge: 250,000 m

**04.01.180 Kunststoffaderltg. H07V-K 1x10 grün/gelb auf vorh.**
Kunststoffaderltg. H07V-K 1x10 grün/gelb auf vorh. Verlegesysteme
Kunststoffaderleitung DIN EN 50525-2-31 (VDE
0285-525-2-31), H07V-K 1 x 10, Cu-Zahl 96, Farbton grün/gelb,
auf vorh. Kabelrinnen, in offene Kanäle oder in vorh. Rohr.
Menge: 150,000 m

**04.01.190 Geschirmte Datenltg. LiYCY 2x0,75 auf vorh. Verlegesysteme**
Geschirmte Datenltg. LiYCY 2x0,75 auf vorh. Verlegesysteme
Geschirmte Datenleitung, in Anlehnung an DIN VDE 0812 (VDE
0812), DIN EN 60228 (EN 60228) und DIN 47100, LiYCY
2x0,75, Cu- Zahl 38, auf vorh. Kabelrinnen, in offene Kanäle
oder in vorh. Rohr.
Menge: 350,000 m

#### Bereich 04.02 Anklemmen

*Hinweis: Anschlussarbeiten*
- Der Anschluss an bauseitige Betriebsmittel beinhaltet das
Ablängen, Einführen, Abdichten, Absetzen, Anklemmen, die
Zugentlastung sowie das Auflegen der Abschirmung.
- Einführungen mit Zugentlastung, Knickschutz und
Verschraubung, Verschraubungen aus Kunststoff.
- Das Öffnen und Schließen des Betriebsmittels sowie die
Lieferung erforderlicher Aderendhülsen, Kabelschuhe und
Verschraubungen gehört zum Lieferumfang.
- Kennzeichnung durch Kunststoffkabelbinder mit
Beschriftungs fläche (z.B. LAPP ETB o.glw.) gehört zum
Lieferumfang.
- Kabelschirme sind im Schaltschrank einseitig an
Erdpotenzial zu legen. Schleifenbildungen sind zu
verhindern.

**04.02.10 Einseitiges Anklemmen für NYM-J 3x1,5**
Menge: 85,000 St

**04.02.20 Einseitiges Anklemmen für NYM-J 4x1,5**
Menge: 2,000 St

**04.02.30 Einseitiges Anklemmen für NYM-J 5x1,5**
Menge: 2,000 St

**04.02.40 Einseitiges Anklemmen für NYM-J 3x2,5**
Menge: 6,000 St

**04.02.50 Einseitiges Anklemmen für NYM-J 5x2,5**
Einseitiges Anklemmen für NYM-J 4x2,5
Menge: 4,000 St

**04.02.60 Einseitiges Anklemmen für NYM-J 5x4**
Menge: 2,000 St

**04.02.70 Einseitiges Anklemmen für J-Y(St)Y 2x2x0,8**
Menge: 4,000 St

**04.02.80 Einseitiges Anklemmen für J-Y(St)Y 4x2x0,8**
Menge: 4,000 St

**04.02.90 Einseitiges Anklemmen für YSLY-JZ 3x1,5**
Menge: 10,000 Stk

**04.02.100 Einseitiges Anklemmen für LiYCY (TP) 2x2x0,75**
Menge: 164,000 St

**04.02.110 Einseitiges Anklemmen für ÖLFLEX 2G0,75**
Menge: 10,000 St

**04.02.120 Einseitiges Anklemmen für ÖLFLEX 4G0,5**
Menge: 15,000 St

**04.02.130 Einseitiges Anklemmen für ÖLFLEX 4G1,5**
Menge: 6,000 St

**04.02.140 Einseitiges Anklemmen für ÖLFLEX 5G2,5**
Menge: 8,000 St

**04.02.150 Einseitiges Anklemmen für KNX-TP YCYM 2x2x0,8**
Menge: 10,000 St

#### Bereich 04.03 Trassen und Verlegesysteme

**04.03.10 Steigleiter Stahl bandverz H 35mm B 200mm Wandbefestigung**
STLB-Bau 2025-04 053
Steigleiter als Kabelleiter, Sprossenabstand 300 mm, aus bandverzinktem Stahl DIN EN 10346, Seitenhöhe mind. 35 mm, Breite mind. 200 mm, an der Wand aus Beton, befestigen mit bauaufsichtlich zugelassenen Dübeln, Arbeitshöhe des Montageortes bis 3,5 m über der Standfläche des hierfür erforderlichen Gerüstes.
Menge: 6,000 m

**04.03.20 Kennzeichnung Kabel Streifen Kunststoff**
STLB-Bau 2025-04 051
Kennzeichnung von Kabeln mit Kabelerkennungsstreifen aus Kunststoff, für Kabeldurchmesser bis 25 mm, Befestigung an Kabelenden.
Menge: 180,000 St

**04.03.30 Kabelrinne gelocht Stahl bandverz H 60mm B 100mm**
STLB-Bau 2025-04 053
Kabelrinne für Kabelträgersystem DIN EN 61537 (VDE 0639), gelocht, mit einem Trennsteg, aus bandverzinktem Stahl DIN EN 10346, Seitenhöhe mind. 60 mm, Breite mind. 100 mm.
Menge: 15,000 m

**04.03.40 Kabelrinne gelocht Stahl bandverz H 60mm B 200mm**
STLB-Bau 2025-04 053
Kabelrinne für Kabelträgersystem DIN EN 61537 (VDE 0639), gelocht, mit einem Trennsteg, aus bandverzinktem Stahl DIN EN 10346, Seitenhöhe mind. 60 mm, Breite mind. 200 mm.
Menge: 15,000 m

**04.03.50 Kabelrinne gelocht Stahl bandverz H 60mm B 300mm**
STLB-Bau 2025-04 053
Kabelrinne für Kabelträgersystem DIN EN 61537 (VDE 0639), gelocht, mit einem Trennsteg, aus bandverzinktem Stahl DIN EN 10346, Seitenhöhe mind. 60 mm, Breite mind. 300 mm.
Menge: 3,000 m

**04.03.60 Ausleger Stahl bandverz bis 0,75kN L 100mm Wandbefestigung**
STLB-Bau 2025-04 053
Ausleger aus bandverzinktem Stahl DIN EN 10346, Tragfähigkeit bis 0,75 kN, Länge 100 mm, an der Wand aus Beton, befestigen mit bauaufsichtlich zugelassenen Dübeln.
Menge: 8,000 St

**04.03.70 Ausleger Stahl bandverz bis 0,75kN L 200mm Wandbefestigung**
STLB-Bau 2025-04 053
Ausleger aus bandverzinktem Stahl DIN EN 10346, Tragfähigkeit bis 0,75 kN, Länge 200 mm, an der Wand aus Beton, befestigen mit bauaufsichtlich zugelassenen Dübeln.
Menge: 10,000 St

**04.03.80 Ausleger Stahl bandverz bis 0,75kN L 300mm Wandbefestigung**
STLB-Bau 2025-04 053
Ausleger aus bandverzinktem Stahl DIN EN 10346, Tragfähigkeit bis 0,75 kN, Länge 300 mm, an der Wand aus Beton, befestigen mit bauaufsichtlich zugelassenen Dübeln.
Menge: 1,000 St

**04.03.90 Ausleger Stahl bandverz bis 0,75kN L 100mm an Stielen**
STLB-Bau 2025-04 053
Ausleger aus bandverzinktem Stahl DIN EN 10346, Tragfähigkeit bis 0,75 kN, Länge 100 mm, an Stielen, doppelseitig, Stiele werden gesondert vergütet.
Menge: 5,000 St

**04.03.100 Ausleger Stahl bandverz bis 0,75kN L 200mm an Stielen**
STLB-Bau 2025-04 053
Ausleger aus bandverzinktem Stahl DIN EN 10346, Tragfähigkeit bis 0,75 kN, Länge 200 mm, an Stielen, doppelseitig, Stiele werden gesondert vergütet.
Menge: 6,000 St

**04.03.110 Ausleger Stahl bandverz bis 0,75kN L 300mm an Stielen**
STLB-Bau 2025-04 053
Ausleger aus bandverzinktem Stahl DIN EN 10346, Tragfähigkeit bis 0,75 kN, Länge 300 mm, an Stielen, doppelseitig, Stiele werden gesondert vergütet.
Menge: 2,000 St

**04.03.120 Stiel Ausleger Stahl bandverz bis 1kN Deckenbefestigung L bis 800mm**
STLB-Bau 2025-04 053
Stiel für Ausleger aus bandverzinktem Stahl DIN EN 10346, Tragfähigkeit bis 1 kN, an Decke befestigen mit bauaufsichtlich zugelassenen Dübeln, mit angeschweißter Kopfplatte, Stiellänge bis 800 mm.
Menge: 8,000 St

**04.03.130 Kunststoff-Panzerrohr, mittel, starr, EN 20**
Isolierstoffrohr DIN EN 50086, mittel, starr,
Nenngröße EN20
Innendurchmesser 17,1 mm,
Verlegung offen auf Putz,
komplett liefern und montieren.
Menge: 30,000 m

**04.03.140 Kunststoff-Panzerrohr, mittel, starr, EN 25**
Isolierstoffrohr DIN EN 50086, mittel, starr,
Nenngröße EN25
Innendurchmesser 21,7 mm,
Verlegung offen auf Putz,
komplett liefern und montieren.
Menge: 20,000 m

**04.03.150 Kunststoff-Panzerrohr, mittel, starr, EN 32**
Isolierstoffrohr DIN EN 50086, mittel, starr,
Nenngröße EN32
Innendurchmesser 28,6 mm,
Verlegung offen auf Putz,
komplett liefern und montieren.
Menge: 20,000 m

**04.03.160 Elektroinst.rohr 'flexibel' '16 '**
Elektroinstallationsrohr DIN EN 50086,
Maße DIN EN 60423,
3312 ',
Ausführung 'flexibel, gewellt',

Ausführung 'flexibel, gewellt',
Außendurchmesser in mm '16',

Außendurchmesser in mm '16',
Innendurchmesser in mm 'ca. 13,5',

Innendurchmesser in mm 'ca. 13,5',
Beanspruchung 'mittel',

Beanspruchung 'mittel',
Dauergebrauchs- und Installationstemperatur
min./max. in Grad C '10/90',

min./max. in Grad C '10/90',verlegen '
geschlossen für Anschluß von Feldgeräten in Nähe
wärmeführender Teile einschließlich Übergangsmuffen
auf anschließendes Verlegesystem und metrische
Verschraubung am Feldgerät'.
Menge: 40,000 m

**04.03.170 Kabelsammelhalter Kunststoff bis 30 Kabel NYM-J 3x1,5**
Menge: 25,000 St

#### Bereich 04.04 Sonstiges

**04.04.10 Potentialausgleichsschiene Stahl verz 7x2,5-25mm2 Abdeck. 30x3,5mm**
STLB-Bau 2025-04 053
Potentialausgleichsschiene DIN VDE 0618-1 (VDE 0618-1), aus verzinktem Stahl, mit Kunststoffabdeckung, mit Anschluss für 7 x 2,5 bis 25 mm2, ein Flachband bis 30 mm x 3,5 mm, und Massivrundleiter, Durchmesser 8 bis 10 mm.
Menge: 2,000 St

**04.04.20 Gerätedose Kunststoff ID 60mm T 61mm Hohlwand**
STLB-Bau 2025-04 053
Gerätedose DIN EN IEC 60670-1 (VDE 0606-1) und DIN 49073, aus Kunststoff, Innendurchmesser 60 mm, Tiefe 61 mm, in Hohlwand.
Menge: 15,000 St

**04.04.30 Gerätedose Brandschutzdose Kunststoff ID 60mm T 61mm Hohlwand**
*** Bedarfsposition ohne GB
STLB-Bau 2025-04 053
Gerätedose DIN EN IEC 60670-1 (VDE 0606-1) und DIN 49073, als Brandschutzdose, aus Kunststoff, Innendurchmesser 60 mm, Tiefe 61 mm, in Hohlwand.
Menge: 1,000 St

**04.04.40 Gerätedose Kunststoff ID 70mm T 61mm Hohlwand**
*** Bedarfsposition ohne GB
STLB-Bau 2025-04 053
Gerätedose DIN EN IEC 60670-1 (VDE 0606-1) und DIN 49073, aus Kunststoff, Innendurchmesser 70 mm, Tiefe 61 mm, in Hohlwand.
Menge: 1,000 St

**04.04.50 Gerätedose Brandschutzdose Kunststoff ID 70mm T 61mm Hohlwand**
*** Bedarfsposition ohne GB
STLB-Bau 2025-04 053
Gerätedose DIN EN IEC 60670-1 (VDE 0606-1) und DIN 49073, als Brandschutzdose, aus Kunststoff, Innendurchmesser 70 mm, Tiefe 61 mm, in Hohlwand.
Menge: 1,000 St

**04.04.60 Kabelabzweigkasten**
Kabelabzweigkasten
Maße:  114x114x57 mm
liefern und montieren
Menge: 30,000 St
Produkt:
  Artikel:
    Artikelnummer: 2007061
    Artikelkurztext: Kabelabzweigkasten

**04.04.70 Bohren von Durchbrüchen**
Bohren von Durchbrüchen
in Beton, bewehrt,
für ‘Leitungen z.B.
Temperaturfühler‘Bewegungsmelder,Bediengerät u.a.
Außendurchmesser ‘10 - 18 mm‘,
Wanddicke ‘ 200 bis 400 mm ‘,
anfallender Schutt ist in bauseits gestellte Schuttcontainer zu entsorgen.
Menge: 5,000 St

**04.04.80 Schließen von Wand- / Decken- Durchbruch rauchdicht**
Schließen von Wand / Decken-Durchbruch rauchdicht 10 - 18 mm
in Betonwand
Bohrung: D bis 18 mm T 200 - 400 mm
Menge: 5,000 St

**04.04.90 Überspannungsschutz am Gebäudeeingang,Datenleitungen**
*** EP-Aufgliederung gefordert
Überspannungsschutz am Gebäudeeingang für Datenleitungen

Auslegung nach Erfordernissen des angebotenen
Systems,
mit potentialfreiem Hilfskontakt,
öffnend bei Auslösung
Menge: 1,000 St

**04.04.100 Sammelgehäuse für Störschutzgeräte,4,5TE**
Sammelgehäuse für Störschutzgeräte
Kunststoff, mit Tür,
4,5 Teilungseinheiten, 1-reihig
zum Einbau von Geräten mit Schnappbefestigung auf
DIN-Tragschiene, Hutprofil 35 mm
Schutzart IP 54 oder höher DIN VDE 0470-1,
Ausführung ‘einschl. Tragkonstruktion, sowie mit
PE-Anschluß für Hauptpotentialausgleich16mm²‘.
einschl. Reihenklemmen oder LSA-Plusleiste 10 DA und
Montagezubehör
Menge: 1,000 St

**04.04.110 Reparaturschalter 230 V 16 A**
*** Bedarfsposition ohne GB
Reparaturschalter für einen einzelnen elektrischen
Verbraucher,
für Wartungsarbeiten, inklusive roten Knebelgriff
(Stellungsanzeige I/O) mit Hängeschlossvorrichtung mit
potentialfreiem Meldekontakt
Betriebsspannung: AC 230 V, 16 A
Menge: 1,000 St

### Titel 05 KG485 - Kommunikationsnetz

#### Bereich 05.01 Kommunikationsnetz

**05.01.10 Datenkabel Horizontal-Steigbereich Kat.7 geschirmt 4x2xAWG23 halogenfrei flammwidrig**
STLB-Bau 2025-04 061
Datenkabel für den Horizontal- und Steigbereich DIN EN 50288-4-1 (VDE 0819-4-1), Kategorie 7 DIN EN 50173-1 (VDE 0800-173-1), geschirmt, Trennklasse d DIN EN 50174-2 (VDE 0800-174-2), für PoE, Typ 1, Leitungswiderstand 0,065 Ohm/m und Kabeldurchmesser 0,007 m DIN EN 50174-2 (VDE 0800-174-2), Link-Klasse F, DIN EN 50173-1 (VDE 0800-173-1), 4 x 2 x AWG 23, halogenfrei, flammwidrig.
Menge: 220,000 m

**05.01.20 Datenanschlussdose symm. Kat.7 1Port IP2X**
STLB-Bau 2025-04 061
Datenanschlussdose, symmetrisch, Kategorie 7 DIN EN 50173-1 (VDE 0800-173-1), Link-Klasse F, DIN EN 50173-1 (VDE 0800-173-1), Potentialausgleich DIN EN 50310 (VDE 0800-2-310), kompakt, 1 Port, GG45-Buchse DIN EN 60603-7-7, rückwärtskompatibel zu RJ45, Schutzart IP 2X DIN EN 60529 (VDE 0470-1), einschl. Gehäuse aus Kunststoff, lebensmittelecht, in Schneidklemmtechnik, mit Beschriftungsfeld und Fenster.
Menge: 5,000 St

**05.01.30 Datenanschlussdose symm. Kat.7 2Ports IP2X**
STLB-Bau 2025-04 061
Datenanschlussdose, symmetrisch, Kategorie 7 DIN EN 50173-1 (VDE 0800-173-1), Link-Klasse F, DIN EN 50173-1 (VDE 0800-173-1), Potentialausgleich DIN EN 50310 (VDE 0800-2-310), kompakt, 2 Ports, GG45-Buchse DIN EN 60603-7-7, rückwärtskompatibel zu RJ45, Schutzart IP 2X DIN EN 60529 (VDE 0470-1), einschl. Gehäuse aus Kunststoff, lebensmittelecht, in Schneidklemmtechnik, mit Beschriftungsfeld und Fenster.
Menge: 2,000 St

**05.01.40 Patchkabel CAT7, bis 2 m, grau**
Patchkabel CAT7, bis 2 m, grau

Ethernet-Patchkabel CAT 7, S-FTP,
600 MHz, halogenfrei mit Rastnasenschutz
Kabelaufbau: 4x2 AWG 26/7, Twisted Pair
Schirmung: S-FTP, Paare in Metallfolie
und Geflecht geschirmt
Farbe: grau
Länge: bis 2 m
Menge: 8,000 St

**05.01.50 Netzwerk-Switch (unmanaged), unmanaged, Fast Ethernet, Anzahl Ports: 5x RJ45, -10 °C...60 °C, IP30**
Netzwerk-Switch (unmanaged), unmanaged, Fast Ethernet,
Anzahl Ports: 5x RJ45, -10 °C bis 60 °C, IP30

Netzwerk-Switch für die Kommunikation von Teilnehmern in Ethernet-Netzwerken.
Ethernet Ja
Anzahl der 10/100 Mbps RJ45-Ports 5
Layer 2 Ja
Layer 3 Nein
Managebar Nein
Schutzart (IP) IP30
Menge: 2,000 Stk
Produkt:
  Artikel:
    Artikelnummer: 1240840000
    Artikelkurztext: Netzwerk-Switch (unmanaged), unmanaged, Fast Ethernet, Anzahl Ports: 5x RJ45, -10 °C...60 °C, IP30

**05.01.60 Gigabit Ethernet Medienkonverter ǀ SFP Medienkonverter ǀ**
Gigabit Ethernet Medienkonverter ǀ SFP Medienkonverter ǀ Multimode ǀ Singlemode ǀ
Menge: 2,000 Stk
Produkt:
  Artikel:
    Artikelnummer: 1240840000
    Artikelkurztext: Gigabit Ethernet Medienkonverter ǀ SFP Medienkonverter ǀ

**05.01.70 Spleißbox**
Spleißbox

Hutschienenmontage
spleißfertig
min. 8 Fasern, für OS2-LWL-Kabel
Menge: 2,000 Stk

### Titel 06 Rückbau

*Hinweis: Rückbau in der LÜftungszentrale*

**06.10 Demontage Schaltschrank Lüftung**
Demontage Schaltschrank Lüftung

Demontage und Entsorgung des Schaltschrankes
Ein Feld 800x2000x400
Menge: 2,000 Stk

**06.20 Kabel abklemmen und zur Wiederverwendung vorbereiten und**
Kabel abklemmen und zur Wiederverwendung vorbereiten und sichern
NYM-I 5x50²
Menge: 1,000 St

**06.30 Kabel abklemmen und zur Wiederverwendung vorbereiten und**
Kabel abklemmen und zur Wiederverwendung vorbereiten und sichern
NYM-I 4x4²
Menge: 7,000 St

**06.40 Kabel abklemmen und zur Wiederverwendung vorbereiten und**
Kabel abklemmen und zur Wiederverwendung vorbereiten und sichern
NYM-I 3x1,5²
Menge: 50,000 St

**06.50 Kabel abklemmen und zur Wiederverwendung vorbereiten und**
Kabel abklemmen und zur Wiederverwendung vorbereiten und sichern
NYM-I 7x2,5²
Menge: 2,000 St

**06.60 Kabel abklemmen und zur Wiederverwendung vorbereiten und**
Kabel abklemmen und zur Wiederverwendung vorbereiten und sichern
NYM-I 7x1,5²
Menge: 17,000 St

**06.70 Kabel abklemmen und zur Wiederverwendung vorbereiten und**
Kabel abklemmen und zur Wiederverwendung vorbereiten und sichern
NYM-I 5x1,5²
Menge: 23,000 St

**06.80 Kabel abklemmen und zur Wiederverwendung vorbereiten und**
Kabel abklemmen und zur Wiederverwendung vorbereiten und sichern
IY(St)Y 2x2x0,8
Menge: 90,000 St

**06.90 Kabel abklemmen und zur Wiederverwendung vorbereiten und**
Kabel abklemmen und zur Wiederverwendung vorbereiten und sichern
IY(St)Y 4x2x0,8
Menge: 9,000 St

**06.100 Kabel abklemmen und zur Wiederverwendung vorbereiten und**
Kabel abklemmen und zur Wiederverwendung vorbereiten und sichern
IY(St)Y 10x2x0,8
Menge: 1,000 St

**06.110 Kabel abklemmen und zur Wiederverwendung vorbereiten und**
Kabel abklemmen und zur Wiederverwendung vorbereiten und sichern
NYM 4x1,5
Menge: 2,000 St

**06.120 Demontage nicht mehr benötigter Kabel**
Menge: 300,000 m

*Hinweis: Rückbau in der Heizzentrale*

**06.130 Demontage Schaltschrank Heizung**
Demontage Schaltschrank Heizung

Demontage und Entsorgung des Schaltschrankes
Ein Feld 800x2000x400
Menge: 1,000 Stk

**06.140 Demontage nicht mehr benötigter Kabel**
Menge: 700,000 m

### Titel 07 Sonstiges

*Hinweis: S T U N D E N L O H N A R B E I T E N*
S T U N D E N L O H N A R B E I T E N

Stundenlohnarbeiten bedürfen der vorherigen Zustimmung
der Bauleitung, sie dürfen nur mit ausdrücklichem
Einvernehmen der Bauleitung ausgeführt werden. Die
Stundenlohnarbeiten sind hauptsächlich für
Ausbesserungsarbeiten vorgesehen.

Stundenlohnzettel sind in 3-facher Ausfertigung zur
Anerkennung der Bauleitung vorzulegen.

Die 1. Fertigung (Original) ist der Bauführung sofort,
die 2. Fertigung mit der Rechnung abzugeben.

Stundenlohnzettel sind spätestens den nächsten Tag nach
Ausführung der Arbeiten der Bauleitung vorzulegen.

Stundenlohnzettel müssen eindeutig erkennen lassen:

1.  Name der Auftraggebers
2.  Bezeichnung des Bauvorhabens
3.  Bezeichnung der Berufsgruppen lt. Tarif
4.  Die Zahl der geleisteten Stunden getrennt für
  jeden Auftragnehmer.
5.  Vor- und Zuname
6.  Bezeichnung der ausgeführten Arbeiten
7.  Menge etwaigen Materialverbrauchs
8.  Benutzung von Maschinen, Bezeichnung und
  Benutzungsdauer

Lohn- und Gehaltsnebenkosten, wie Aufwendungen für
tarifliche Vermögensbildung, Auslösung, Wegelder,
Wegezeitentschädigung, Unterkünfte und
Übernachtungskosten, An- und Rückreise der auf der
Baustelle beschäftigten Arbeitnehmer sind mit den
Stundenlohnsätzen der jeweiligen Berufsgruppen
abgegolten. Eine gesonderte Vergütung hierfür erfolgt
nicht.

**07.1 Stundensatz für unvorhergesehene Leistungen**
Stundensatz für unvorhergesehene Leistungen

Elektrotechniker
Menge: 20,000 h

**07.2 Stundensatz für unvorhergesehene Leistungen**
Stundensatz für unvorhergesehene Leistungen

DDC/GLT Programmierer
Menge: 20,000 h

**07.3 Dokumentationsunterlagen**
*** Pauschalposition
Dokumentationsunterlagen
Ausführung 2-fach in Mappen geordnet mit
Registereinteilung und Rückenbeschriftung
Sowie komplette Dokumentation als Datenträger
1-fach.
Zusätzlich Datenträger "Backup" zur Wiederherstellung
der GLT/DDC sowie sämtlicher DDC-Unterstationen und
intelligenten Feldgeräte nach einem "Black Out"
Besonders umfangreiche Herstellerdokumentationen
können nach Abstimmung mit dem AG auch ausschließlich
als Datenträger übergeben werden.
Dokumentationsunterlagen
Erstellen der Gesamt-Dokumentationsunterlagen
endrevidiert 2-fach komplett
und 1x je Schaltschrank,
und 1x als Datensicherung auf einem USB-Stick,
Listen und Zeichnungen im editierbaren Format (dwg,
xif, xls, usw.)
mit dem aktuellen Programmstand
sofern nicht mit dem Nutzer anderweitig abgestimmt.
Zusätzlich erfolgt die Übergabe jedes Dokumentes als
pdf-Datei.
Der Datenträger ist identisch zur Papierform zu
strukturieren. Aus diesem muss sich eine Vollständige
Dokumentation ausdrucken lassen, incl.
Inhaltsverzeichnissen,
Einlegeblättern, Ordnerrücken u.dgl.
Die Dokumentation muss mindestens folgende Dokumente enthalten:
-Funktionsbeschreibungen
-Datenpunktlisten
-Belegungslisten
-Revidierte Schaltpläne
-Revidierte Regelschemen
-Grundrisse mit eingetragenen Feldgeräten sowie vergebenen Modbusadressen
-Wartungs- und Pflegehinweise für Feldgeräte
-Datenblätter der Feldgeräte
-Prüfprotokolle
-Errichterbescheinigung
-Abnahmeprotokolle
-Einweisungsprotokolle
Menge: 1,000 psch

**07.4 Einmalige Einweisung des Betreibers**
*** Pauschalposition
Menge: 1,000 psch

**07.5 Einmalige Teilnahme an Sachverständigenprüfung**
Menge: 1,000 Stk
